# Uckermärkische Bühnen (891)
Angebotsaufforderung (GAEB DA XML 3.3, DA83)
Währung: EUR
Erstellt mit: CaliforniaX by G&W Software AG, CaliforniaX V25.1.01, 18.02.2026

## ALLGEMEINE INFORMATION ZUR BAUSTELLE
0.1.1 Lage der Baustelle, Umgebungsbedingungen,  Zufahrtsmöglichkeiten und Beschaffenheit der Zufahrt sowie etwaige Einschränkungen bei ihrer Benutzung

Die Baustelle liegt in der Stadt Schwedt / Oder.
Die Adresse der Baustelle ist:
Berliner Straße 46 - 48
16303 Schwedt / Oder

Die Zufahrt erfolgt über die anliegende öffentliche Straße Berliner Straße sowie den Parkplatz
"Alter Markt". Es wird für die Zuwegung bis zum Gebäude eine Baustraße eingerichtet.
Die öffentlichen Verkehrswege sind u.U. für sehr große Fahrzeuge nur eingeschränkt nutzbar.
Ein Befahren des Baustellengeländes erfolgt nur in Abstimmung mit dem Bauherrn sowie der
örtlichen Bauleitung.

0.1.2 Besondere Belastungen aus Immissionen sowie besondere klimatische oder
betriebliche Bedingungen

keine Angaben

0.1.3 Art und Lage der baulichen Anlagen, z. B. auch Anzahl und Höhe der Geschosse

Es handelt sich um ein bestehendes Gebäude in Stahlbetonskelettbauweise mit
Mauerwerkswänden. Das gesamte Gebäude ist unterkellert. Das Gebäude hat Flachdächer in
in 3 Ebenen.

Abmaße des Gebäudes: ca. 65 m lang und ca. 55 m breit, Dachhöhen bis ca. 25,5 m über
OK Gelände.

Sämtliche Räume sind um den zentralen Zuschauersaal mit Hauptbühne angeordnet.
Über der Bühne befindet sich ein Bühnenturm bis in das 6. Obergeschoss.
Der vordere (öffentlichen) Bereich besteht aus einem Kellergeschoss, Erdgeschoss und
Obergeschoss. Dieser Bereich ist in nordwestlicher Richtung zur Berliner Straße orientiert.
Im Hinteren (nichtöffentlichen) Bereich sind die Etagen um ein halbes Stockwerk versetzt
angeordnet. Dieser Gebäudeteil besteht aus einem Kellergeschoss, Erdgeschoss und
2 Obergeschossen.

Kurzbeschreibung:
Die geplanten baulichen Eingriffe zur Sanierung des Theaterhauses erfolgen unter folgenden
wesentlichen Schwerpunkten:
- Energetische Sanierung der Glasfassaden
- Umbau und Sanierung der Funktionsräume und des Foyers im 1. OG
- Statische und energetische Sanierung der Dächer
- Sanierung Heizungsanlage, Kühltechnik, Elektroinstallation und entsprechende Anpassung der Gebäudeautomation
- Wiederherstellung der bauzeitlichen Garderoben in Verbindung der Verlegung der Spielstätte „Theaterklause“ an die Hauptfront des Hauses

Der Bühnenturm und Zuschauerhaus sind nicht Bestandteil der Baumaßnahme!
Bühnenturm

Das Gebäude steht unter Denkmalschutz.

0.1.4 Verkehrsverhältnisse auf der Baustelle, insbesondere Verkehrsbeschränkungen

Innerhalb des Gebäudes wird ein abgetrennter Bereich weiterhin als Büro genutzt.
Arbeitsbereiche, Zuwegungen, Rettungswege sind durch die Baustelleneinrichtung vom
Baubetrieb getrennt und dauerhaft freizuhalten.

Im angrenzenden Gebäude findet weiterhin ein regulärer Veranstaltungsbetrieb statt.
Arbeitsbereiche, Zuwegungen, Rettungswege sind durch die Baustelleneinrichtung vom
Baubetrieb getrennt und dauerhaft freizuhalten.

Es besteht Verkehr im Bereich des öffentlichen Raumes auf Straßen, Wegen und Parkplätzen.

0.1.5 Für den Verkehr freizuhaltende Flächen

Der Baustellenverkehr mit Kfz ist auf die Baustraße begrenzt. Auf den Plattenbelagsflächen
um das Gebäude darf kein Kfz Verkehr stattfinden. Die Plattenbelagsflächen sind für die
Belastung von Rad und Fußgänger Verkehr dimensioniert.
  Parkplätze für Baufahrzeuge stehen auf dem Baugelände nicht zur Verfügung. Das Abstellen von Fahrzeugen,  insbesondere von PKW der bauausführenden Mitarbeiter, auf der überlassenen Baustelleneinrichtungsfläche
  ist nicht zulässig. Für das Abstellen von Fahrzeugen sind die umliegenden öffentlichen Parkplätze zu nutzen.
Die Anlieferungs- und Bewegungsflächen im Baustellenbereich dürfen nicht als Parkplätze
genutzt werden. Nach Anlieferung ist der Baustellenbereich wieder frei zu machen.

0.1.6 Art, Lage, Maße und Nutzbarkeit von Transporteinrichtungen und Transportwegen,
z. B. Montageöffnungen

  Es wird im Zuge der Baustelleneinrichtung eine Baustraße vom öffentlichen Parkplatz bis zum Bauaufzug und  den Containern hergestellt. Nur diese Baustraße ist mit großen LKW (3-achsig) mit max. 25 t zulässigem
Gesamtgewicht befahrbar. Für die Schuttentsorgung stehen bauseits drei 10 m³ Container zur
Verfügung, siehe BE-Plan neben dem Bauaufzug, Parkseite Achse I-J / 5-5´

Das Gebäude wird zeitweilig bauseits eingerüstet. Im Rahmen der Gerüststellung wird ein
  Gerüstaufzug zur Verfügung stehen. In den Ebenen 2 und 3 werden am Bauaufzug Türöffnungen ca.
  Höhe 2 m x Breite 1 m in der Außenfassade hergestellt.
Durch diese Öffnungen kann die Schuttentsorgung bzw. Materialversorgung in den
Ebenen 2 und 3 erfolgen.

  Im Gebäude stehen im Vorderhaus und rückwertigem Gebäudeteil Treppen zur Verfügung.
  HINWEIS: Für die Verbindung zwischen den Gebäudeteilen Zuschauerhaus (Straßenseite) und Bühnenhaus  (Wasserseite) in Achse 5´ stehen nur in Ebene 2 zwei schmale Durchgänge mit den Maßen Höhe 2 x Breite  0,8 m zur Verfügung.
Innerhalb des Gebäudes steht ein Personenaufzug mit ca. 1 m² Grundfläche und max. Traglast
von 150 kg zur Erschließung der Etagen KG bis 2. OG zur Verfügung.

  In Ebene 1 kann die Entsorgung über bestehende Außentüren erfolgen, siehe Grundriss Ebene 1
  Die Flächen um das Gebäude sind als Rad und Gehwege ausgewiesen und nicht mit Kfz befahrbar.
  Zum Schutz der Plattenbeläge werden Bodenschutzmatten ausgelegt, siehe BE-Plan.
  Diese Wege sind mit motorisierten Schubkarren etc. befahrbar bis ca. Gesamtgewicht 600 kg

0.1.7 Lage, Art, Anschlusswert und Bedingungen für das Überlassen von Anschlüssen
für Wasser, Energie und Abwasser

Der Bauherr stellt für die Baustelle die Versorgung mit Baumedien (Strom und Wasser) zur
Verfügung.

Es wird Baustrom mit 400 V / 32 A über einen Baustromanschluss zur Verfügung gestellt.
Innerhalb des Gebäudes werden in regelmäßigen Abständen Baustromverteiler zur
Verfügung gestellt.

Es wird Bauwasser an einzelnen Stellen im und am Gebäude zur Verfügung gestellt.

Eine Abwasserentsorgung ist für die bauseitigen Sanitäreinrichtungen vorgesehen.

Für die Nutzung der Baumedien durch die Auftragnehmer erhebt der Bauherr eine Umlage
im Zuge der Abrechnung mit den Auftragnehmern ab der ersten Abschlagsrechnung
entsprechend der BVB.

0.1.8 Lage und Ausmaß der dem Auftragnehmer für die Ausführung seiner Leistungen
zur Benutzung oder Mitbenutzung überlassenen Flächen und Räume

Im Bereich der Baustelleneinrichtungsflächen im Außenbereich können – soweit verfügbar –
Lagerflächen in begrenztem Umfang bereitgestellt werden. Der Bedarf ist mindestens
zwei Kalenderwochen im Voraus bei der Bauleitung anzumelden. Bei zwingenden Bedarf
ist durch den AN eigenständig außerhalb des Baustellenbereichs Lagerflächen zu organisieren.
Stellflächen für Baucontainer, Lager, soziale Einrichtungen oder gleichwertig stehen nicht
zur Verfügung und müssen bei Bedarf durch den AN eigenständig außerhalb des
Baustellenbereichs organisiert werden.

0.1.9 Bodenverhältnisse, Baugrund und seine Tragfähigkeit. Ergebnisse von
Bodenuntersuchungen

keine Angaben

0.1.10 Hydrologische Werte von Grundwasser und Gewässern. Art, Lage, Abfluss,
Abflussvermögen und Hochwasserverhältnisse von Vorflutern, Ergebnisse von
Wasseranalysen

keine Angaben

0.1.11 Besondere umweltrechtliche Vorschriften

Sollten bei den Sanierungsarbeiten Fledermausvorkommen bzw. Brutstätten von besonders
geschützten Arten festgestellt werden, sind die Arbeiten sofort einzustellen. Es ist unverzüglich
Kontakt mit der unteren Naturschutzbehörde aufzunehmen (Telefon 03984/70-1668). Mit der
unteren Naturschutzbehörde ist die weitere Vorgehensweise abzustimmen.Alle in Deutschland
vorkommenden Fledermausarten gehören gemäß § 7 Abs. 2 Nr. 13 b) aa) des  NatSchG zu
den besonders geschützten Arten und nach Nr. 14 b) zudem zu den streng geschützten Arten.
Nach § 44 (1) Ziff. 1 BNatSchG ist es u.a. verboten, Tiere der besonders geschützten Arten zu
töten oder zu verletzen oder ihre Entwicklungsformen, Nist-, Brut-, Wohn- und Zufluchtsstätten
zu beschädigen oder zu zerstören.

0.1.12 Besondere Vorgaben für die Entsorgung, z. B. Beschränkungen für die Beseitigung
von Abwasser und Abfall

Die fachgerechte Aufnahme, Umgang und Entsorgung von Schmutzwasser ist durch den AN
eigenständig im Rahmen seiner Baustelleneinrichtung zu gewährleisten und durchzuführen.

0.1.13 Schutzgebiete oder Schutzzeiten im Bereich der Baustelle, z. B. wegen Forderungen
des Gewässer-, Boden-, Natur-, Landschafts- oder Immissionsschutzes; vorliegende
Fachgutachten oder dergleichen

Im Rahmen der gegenseitigen Rücksichtnahme sind während der Bauarbeiten die Bestimmungen
der 32. BImSchV – Geräte- und Maschinenlärmschutzverordnung sowie der Allgemeinen
Verwaltungsvorschrift zum Schutz gegen Baulärm – Geräuschimmissionen (AVV Baulärm)
einzuhalten. Danach dürfen geräuschintensive Geräte und Maschinen im Freien nicht an
Sonn- und Feiertagen und nicht an Werktagen in der Zeit von 20:00 bis 07:00 Uhr betrieben
werden.

0.1.14 Art und Umfang des Schutzes von Bäumen, Pflanzenbeständen,
Vegetationsflächen, Verkehrsflächen, Bauteilen, Bauwerken, Grenzsteinen und
dergleichen im Bereich der Baustelle

Bäume im Bereich der Baustelle sind vor Beschädigungen zu schützen. Ein konstruktiver
Baumschutz wird bauseits hergestellt. Pflanzenbestände im Bereich der Baustelle sind vor
Beschädigungen zu schützen.

Abfälle in jeglicher Form sind unverzüglich zu verpacken und dürfen nicht offen und / oder
lose gelagert werden. Abfälle sind werktäglich von der Baustelle zu entfernen. Die Lagerung
von Abfällen auf der Baustelle ist nicht möglich.

0.1.15 Im Baugelände vorhandene Anlagen, insbesondere Abwasser- und
Versorgungsleitungen

keine Angaben

0.1.16 Bekannte oder vermutete Hindernisse im Bereich der Baustelle, z.B. Leitungen,
Kabel, Dräne, Kanäle, Bauwerksreste und, soweit bekannt, deren Eigentümer

Vor Ausführung von Erdarbeiten hat sich der Unternehmer über die vorhandenen Medienführungen in dem Bereich zu informieren.

0.1.17 Vermutete Kampfmittel im Bereich der Baustelle, Ergebnisse von Erkundungs-
oder Beräumungsmaßnahmen

Es handelt sich um ein vorhandenes Gebäude aus dem Jahr 1978. Es besteht kein Verdacht
auf Kampfmittel.

0.1.18 Gegebenenfalls gemäß der Baustellenverordnung getroffene Maßnahmen

Erfolgt durch den SiGeKo bei der Bauanlaufberatung sowie bei Bedarf im Zuge des
weiteren Bauablaufs.

0.1.19 Besondere Anordnungen, Vorschriften und Maßnahmen der Eigentümer oder
der anderen Weisungsberechtigten von Leitungen, Kabeln, Dränen, Kanälen, Straßen,
Wegen, Gewässern, Gleisen, Zäunen und dergleichen im Bereich der Baustelle

keine Angaben

0.1.20 Art und Umfang von Schadstoffbelastungen, z. B. des Bodens, der Gewässer,
der Luft, der Stoffe und Bauteile; vorliegende Fachgutachten oder dergleichen

Im Gebäude wurden bereits Schadstoffsanierungen durchgeführt. Im Rahmen der
Sanierungsmaßnahme werden weitere Schadstoffsanierungen durchgeführt. Ein
Schadstoffkataster ist erstellt worden.

0.1.21 Art und Zeit der vom Auftraggeber veranlassten Vorarbeiten

keine Angaben

0.1.22 Arbeiten anderer Unternehmer auf der Baustelle

Es erfolgen weitere Arbeiten gemäß Bauzeitenplan auf der Baustelle

0.1.23 Umfang der Dokumentation

Folgende Dokumentationsunterlagen sind nach Notwendigkeit rechtzeitig vor Beginn der
Bauausführung digital im PDF-Format an die Bauüberwachung zu übergeben:
-  Nachweis der Qualifikation der MA zur Leistungserbringung gemäß GefStoffV
-  Nachweise der Anzeigen gemäß Anzeigepflicht bei den zuständigen Behörden und Verbänden
-  Nachweise aller erforderlicher Genehmigungen der zuständigen Behörden und Verbände
-  Transportgenehmigungen für alle dem Umfang der Arbeiten nach nötigen Fahrzeuge.

Folgende Dokumentationsunterlagen sind spätestens 2 KW vor der Bauabnahme digital
im PDF-Format an die Bauüberwachung zu übergeben (Abnahmevoraussetzung):
Unterlagen und Nachweise der Ausführung der Leistungen gemäß der gesetzlichen
Vorgaben und der GEfStoffV wie
-  Fachunternehmererklärung sowie ggf. Fachunternehmererklärungen nach ENEV
-  Dokumentationen Brandschutz wie Verwendbarkeitsnachweise, Übereinstimmungserklärungen Hersteller
-  Material- und Produktzertifikate
-  Abnahmen u. Erklärungen Sachkundiger,
-  Abnahmeprotokolle anerkannte Prüfsachverständigen
-  Bautagebücher
-  Dokumentation zu Schallschutz und Wärmeschutz

Folgende Dokumente sind spätestens mit der Schlussrechnung einzureichen (Voraussetzung für
die Schlussrechnungsprüfung)
-  vorabgestimmte Aufmaße bzw. Proberechnung mit Bauleitung AG

Folgende Dokumentationsunterlagen sind innerhalb von 4 KW nach der Bauabnahme digital
im PDF-Format an die Bauüberwachung zu übergeben (Freigabevoraussetzung der
Schlussrechnung):
-  ggf. Nachweis der Restleistungserbringung und Mängelbeseitigung

Die Übergabe der Dokumentationsunterlagen ist Vertragsbestandteil und wird
nicht gesondert vergütet. Die Kosten sind in die Gesamtvergütung mit einzukalkulieren.

## 21 Trockenbau Bühnenhaus
Datum: 18.02.2026

*Hinweis: ALLGEMEINE INFORMATION ZUM LEISTUNGSVERZEICHNIS*
Der Bieter hat in seinem Angebot zu berücksichtigen:

- die Gebäudeform und Gebäudegliederung mit den gegebenen Grundrissverläufen

- die speziellen Angeben zu den erschließungstechnischen Gegebenheiten und den vom Auftragnehmer zu übernehmenden Leistungen

- dass die Leistungen an einem Bestandsgebäude auszuführen sind

- dass die Leistungen angrenzend an den öffentlichen Verkehrsraum und öffentliche Flächen auszuführen sind sowie die damit jeweils verbundenen speziellen Erfordernissen und Aufwendungen

- dass die Zufahrten zum Baustandort und dass am Baustandort selbst mit räumlichen Einschränkungen zu rechnen ist

- dass der Bereich des Zuschauersaal und der Hauptbühne mit Ausnahme der ausgeschriebenen Leistungen im Bestand verbleibt und entsprechend. zu schützen ist

Der Bieter hat sich im Rahmen seiner Angebotserstellung über die
Gegebenheiten am Standort und die Besonderheiten der Ausführung
entsprechen den in der Leistungsbeschreibung angeführten Punkten und an Hand der Planungsunterlagen zu informieren, sowie die Besonderheiten in
seinem Angebot ausreichend zu berücksichtigen.

Umbauarbeiten sind nach Anweisung durch die Bauleitung innerhalb von 2 Arbeitstagen zu beginnen und dann fortlaufend je nach Aufwand ohne Unterbrechung fertig zu stellen.

Der Bieter hat folgende Leistungszeiträume zu beachten:

Leistungszeitraum:  03.06.2026 - 16.03.2027

*Hinweis: ABRECHNUNGS- UND AUSFÜHRUNGSHINWEISE*
1.  Vor Ausführung wird ein gemeinsames Aufmaß zur Vermeidung von
  Aufmaßdifferenzen empfohlen.

2.  Der Umfang von Abbruch- und Rückbauarbeiten ist zusammen mit der
  Bauleitung festzustellen

3.  Arbeitsbereiche sowie der gesamte Baustellenbereich sind arbeitstäglich
  Besenrein zu hinterlassen. Sämtliche Abfälle sind arbeitstäglich
  aufzunehmen und von der Baustelle zu verbringen

4.  Bei allen Arbeiten ist auf Staubschutzmaßnahmen zu achten.
  Es ist zu jeder Zeit staubfrei zu arbeiten.
  Es sind geeignete Staubabsaugungen zu verwenden und zu jeder Zeit
  vorzuhalten.
  Eine Belastung der angrenzenden Grundstücke ist zu vermeiden.

5.  Arbeiten sind nur an den gesetzlich zulässigen Arbeitstagen auszuführen.

6.  Notwendige Arbeitsgerüste sind in die nachfolgenden Positionen
  einzukalkulieren.
  Die Gerüste sind ausschließlich für die eigenen Arbeiten vorzusehen.

7.  Alle Baustoffe sind fachgerecht zu entsorgen. Zur Abrechnung müssen
  Entsorgungsnachweise vorliegen.

8.  Soweit nicht anders beschreiben sind alle Arbeiten inkl. Entsorgung des
  anfallenden Baumaterials und Abbruchmaterials zu kalkulieren.

9.  Altholz ist prinzipiell als A IV zu behandeln und zu entsorgen.

10. Das vorliegende Bauvorhaben wird mit Fördermitteln unterstützt.
  Dementsprechend ist ein detaillierter Nachweis der Verwendung der
  Fördermittel zu führen. Der AN hat alle Arbeiten durch ein Bautagebuch
  zu dokumentieren und alle Leistungen mittels örtlichem Aufmaß für jede
  Rechnung nachzuweisen

*Hinweis: ANLAGEN ZUM LEISTUNGSVERZEICHNIS*
Ausführungsplanung Architekt

Zeichnungsnummer:
891-1.05.02.1_01_V Ebene 1  Achse 1-5'
891-1.05.02.2_01_V Ebene 1  Achse 5'-10
891-1.05.03.1_01_V Ebene 2  Achse 1-5'
891-1.05.03.2_00_V Ebene 2  Achse 5'-10
891-1.05.04.1_00_V Ebene 3  Achse 1-5'
891-1.05.04.2_00_V Ebene 3  Achse 5'-10
891-1.05.10.1_V Schnitt A-A  Achse 1-5'
891-1.05.10.2_V Schnitt A-A Achse 5'-10
891-1.05.10_V Schnitt A-A
891-1.05.11_V Schnitt B-B Achse 8-10
891-1.05.13_V Schnitt V-V
891-1.05.72_00_V Ebene 1  Unterdecken
891-1.05.73_00_V Ebene 2  Unterdecken
891-1.05.74_00_V Ebene 3  Unterdecken
891-1.5.35_V Schnitt III Wasserseite
891-1.05.121_03 BE Lageplan
891-1.05.122_00 BE Ansicht Straßenseite
891-1.05.123_00 BE Ansicht Parkseite
891-1.05.124_00 BE Ansicht Wasserseite
891-1.05.125_00 BE Ansicht Anbauseite
Referenzprodukte Los 21

Bauzeitenplan Architekt
Bauablaufplan vom 06.02.2026

### 1 Trockenbau Ebene 1

#### 1.1 Trockenbau Wände

**1.1.1 Metallständerwand GKB 150 mm 2x12,5 mm**
Nichttragende innere Trennwand DIN 4103-1 als Montagewand liefern und einbauen.

Allgemeines
-  Wandhöhe 2,64 m
-  Wanddicke 150 mm
-  Korrosivitätskategorie DIN EN ISO 12944: C1
-  Achsabstand 625 mm
-  Deckenanschluss an: Stahlbetondecke
-  Bodenanschluss an: Rohfußboden
-  Brandschutzanforderung: ohne
-  umlaufende Anschlüsse starr

Unterkonstruktion
-  aus korrosionsgeschützten Stahlblechprofilen DIN 18182-1
-  Metallständer CW 100 C1
-  Boden und Deckenanschlüsse mit Randprofilen UW 100 C1
-  Befestigung mit bauaufsichtlich zugelassenen Befestigungsmitteln
-  Berücksichtigung des Korrosionsschutzes
Dämmschicht
-  aus Mineralwolle nach DIN EN 13162
-  Dicke 90 mm
-  Wärmeleitfähigkeit λ ≤ 0,040 W/(mK)
-  längenbezogener Strömungswiderstand nach DIN EN 29053: r ≥ 5 kPa·s/m²
-  einlagig, dicht stoßen, abrutschsicher verlegen
Beplankung
-  beidseitig aus Gipskartonplatten
-  Plattendicke: 2 x 12,5 mm
-  Verschraubung mit geeigneten Befestigungsmitteln
Fugenverspachtelung sowie vollflächige Verspachtelung zur Aufnahme von
Fliesen/Anstrich/Tapete/Oberputz, Qualität Q2.
incl. allen erforderlichen Nebenarbeiten und Material
liefern und einbauen

Einbauort: 1a.15, 1a.16, 1a.21, 1a.23, 1a.25, 1a.26, 1a.33, 1a.36
Menge: 143,052 m2

**1.1.2 Zulage zu Vorposition, Gipskarton Feuchtraumplatten GKBI**
Zulage für einseitige Beplankung mit imprägnierten Platten, feuchtraumgeeignet

Einbauort: Vorsatzschalen/Wände in WC's, Duschen u. Küchen
Beplankung

-  einseitige Beplankung aus imprägnierten Trockenbauplatten
-  2 x 12,5 mm

Fugenverspachtelung sowie vollflächige Verspachtelung zur Aufnahme von
Fliesen/Anstrich/Tapete/Oberputz, Qualität Q2

Einbauort: 1a.37, 1a.06
Menge: 55,614 m2

**1.1.3 Metallständerwand erhöhter Schallschutz GKB 150 mm**
Metallständerwand GKB mit erhöhten Schallschutzanforderungen
Beinhaltet alle erforderlichen Materialien und Leistungen zur Herstellung einer ca. 150 mm starken Trockenbauwand mit einem bewerteten Schalldämmmaß R’w ≥ 57 dB, gemäß DIN 4109 und den anerkannten Regeln der Technik.
Allgemeines
-  Wandhöhe 4,10 m
-  Wanddicke 150 mm
-  Korrosivitätskategorie DIN EN ISO 12944: C1
-  Achsabstand 625 mm
-  Deckenanschluss an: Stahlbetondecke
-  Bodenanschluss an: Rohfußboden
-  Brandschutzanforderung: ohne
-  umlaufende Anschlüsse starr

Unterkonstruktion
-  aus korrosionsgeschützten Stahlblechprofilen DIN 18182-1
-  Metallständer CW 50 C1
-  Boden und Deckenanschlüsse mit Randprofilen UW 50 C1
-  Befestigung mit bauaufsichtlich zugelassenen Befestigungsmitteln
-  Berücksichtigung des Korrosionsschutzes
Dämmschicht
-  aus Mineralwolle nach DIN EN 13162
-  Dicke 40 mm
-  Wärmeleitfähigkeit λ ≤ 0,040 W/(mK)
-  längenbezogener Strömungswiderstand nach DIN EN 29053: r ≥ 5 kPa·s/m²
-  einlagig, dicht stoßen, abrutschsicher verlegen
Beplankung
-  beidseitig aus GKB
-  Plattendicke: 2 x 12,5 mm
-  Verschraubung mit geeigneten Befestigungsmitteln
Fugenverspachtelung sowie vollflächige Verspachtelung zur Aufnahme von
Fliesen/Anstrich/Tapete/Oberputz, Qualität Q2.
incl. allen erforderlichen Nebenarbeiten und Material
liefern und einbauen

Einbauort: 1a.15, 1a.16, 1a.21, 1a.23, 1a.25, 1a.26, 1a.33, 1a.36
Menge: 143,052 m2

**1.1.4 Zulage Brandschutz Wände, F30**
Zulage für die Ausführung von Trockenbauwänden in Feuerwiderstandsklasse F30 gemäß den geltenden bauaufsichtlichen Vorschriften und Zulassungen.
Ausführung der Wandkonstruktion als geprüfter und zugelassener Brandschutzaufbau, bestehend aus geeigneter Metallunterkonstruktion, beidseitiger Beplankung mit brandschutzwirksamen Gipsplatten in erforderlicher Lage und Dicke.
Inklusive aller erforderlichen Maßnahmen zur Sicherstellung der Feuerwiderstandsdauer, wie z. B. fachgerechte Fugenausbildung, Verspachtelung mit zugelassenen Materialien sowie brandschutztechnisch geeignete Anschlüsse an angrenzende Bauteile.
Ausführung nach Herstellerrichtlinien, Prüfzeugnissen und DIN-Normen.
Abrechnung als Zulage zur jeweiligen Trockenbauwandfläche.
Menge: 45,000 m2

**1.1.5 Zulage Brandschutz Wände, F90**
Zulage für die Herstellung von Trockenbauwänden in Feuerwiderstandsklasse F90 gemäß bauaufsichtlicher Zulassung, DIN 4102 bzw. EN 13501 und den jeweils gültigen Brandschutzanforderungen.
Ausführung als geprüfte Brandschutzkonstruktion mit verstärkter Metallunterkonstruktion, mehrlagiger Beplankung aus speziellen Brandschutzplatten in erforderlicher Plattenstärke und Anordnung.
Einschließlich aller brandschutzrelevanten Nebenleistungen wie fachgerechte Ausbildung von Fugen, Stößen, Anschlüssen, Durchdringungen sowie Verwendung zugelassener Spachtel- und Dichtstoffe.
Montage strikt nach Systemvorgaben des Herstellers und den zugehörigen Prüfzeugnissen.
Abrechnung als gesonderte Zulage zur Trockenbauwand.
Menge: 70,000 m2

**1.1.6 Zulage Türöffnung**
Türöffnung herstellen in Gipskarton- bzw. Gipsfaserplatten-
Montagewand mit Türpfosten aus UA-Ständerprofilen, mit Türpfosten
Steckwinkel, Sturz als CW Profil inkl. aller erforderlichen Verstärkungsprofile
sowie Kopfstück und Fußplatte.
Bauöffnungsmaße:  bis 1,085x 2,135 m
Wanddicke (Einfachständer):  100 -  300 mm
incl. allen erforderlichen Nebenarbeiten und Material
liefern und einbauen
Menge: 11,000 St

**1.1.7 Zulage Eckausbildung an vorhandenes Bauteil,**
Innen- und Außenecken als Anschluss an vorhandenes Bauteil,
stumpf anschließen und verspachteln.
Menge: 109,200 lfm

**1.1.8 Zulage T-Verbindung**
T-Verbindung mit starrer Verbindung/
mit starrer Verbindung und unterbrochener Beplankung/
mit Inneneckprofilen.
Menge: 2,000 St

**1.1.9 Zulage gleitender Anschluss für Metallständerwände**
Zulage zu vorgenannten Metallständerwände bis
150 mm
für die Ausführung eines gleitenden Deckenanschlusses
einschl. aller notwendigen Profilschienen.
incl. aller Nebenarbeiten und Materialien

Einbauort: alle Wände u. Vorsatzschalen der 1. Ebene
Menge: 96,750 lfm

**1.1.10 Zulage Eckschutzschienen**
Ecken ausbilden mit Eckschutzschiene 31/31/0,4 verzinkt,
Wandhoch einbauen und nach Werksvorschrift verspachteln.
Menge: 7,800 lfm

**1.1.11 Vorsatzschale GKBI Raumhoch**
Gipskartonplatten-Vorsatzschale mit CW-Profil: 50/50/0,6 mm liefern und einbauen
-  Dämmdicke: 40 mm
-  Mindestrohdichte: 40 kg/m3
-  Baustoffklasse Dämmung: A1
-  Höhe bis ca. 2,64 m
-  Deckenanschluss an: Stahlbetondecke
-  Bodenanschluss an: Rohfußboden
-  einfach Ständerwerk
-  Abstand der Vorsatzschale zur Wand ca. 20-30 cm

Unterkonstruktion
-  Ständerprofile Stahlblechprofil verzinkt CW 50
-  Achsabstand 625 mm
-  Befestigung mit bauaufsichtlich zugelassenen Befestigungsmitteln
-  unter Berücksichtigung des Korrosionsschutzes
Dämmschicht
-  aus Mineralwolle nach DIN EN 13162
-  Dicke 40 mm
-  einlagig, dicht stoßen, abrutschsicher verlegen
Beplankung
-  einseitig aus GKBI
-  Plattendicke 2 x 12,5 mm
-  Verschraubung mit geeigneten Befestigungsmitteln
Fugenverspachtelung sowie vollflächige Verspachtelung zur Aufnahme von
Fliesen/Anstrich/Tapete/Oberputz, Qualität Q2.
incl. allen erforderlichen Nebenarbeiten und Material
liefern und einbauen.
Menge: 41,726 m2

**1.1.12 Vorsatzschale H:1,30 m als Installationswand GKB 2x12,5 mm**
Vorsatzschale als Installationswand liefern und einbauen.
Allgemeines
-  Wandhöhe bis 1,30 m
-  Wanddicke  bis 300 mm VK Gipsplatte von Wand
-  Korrosivitätskategorie DIN EN ISO 12944: C1
-  Achsabstand 625 mm
-  Bodenanschluss an: Rohfußboden
-  Branschutzanforderungen: ohne
-  umlaufende Anschlüsse starr

Unterkonstruktion
-  aus korrosionsgeschützten Stahlblechprofilen DIN 18182-1
-  Metallständer CW  2 x 50 C1
-  Bodenanschlüsse mit Randprofilen UW 2 x 50 C1
-  Befestigung mit bauaufsichtlich zugelassenen Befestigungsmitteln
-  Berücksichtigung des Korrosionsschutzes
-  Die Ständer sind entsprechend den Herstellervorgaben
  mit einer Queraussteifung zu verbinden.
Dämmung
-  Dämmschicht aus Mineralwolle nach DIN EN 13162
-  Dicke 40 mm
-  Wärmeleitfähigkeit λ ≤ 0,040 W/(mK)
-  längenbezogener Strömungswiderstand nach DIN EN 29053: r ≥ 5 kPa·s/m²
-  einlagig, dicht stoßen, abrutschsicher verlegen
Beplankung
-  einseitig aus Bauplatte GKB
-  Plattendicke  2 x 12,5 mm
-  Verschraubung mit geeigneten Befestigungsmitteln
Fugenverspachtelung sowie vollflächige Verspachtelung zur Aufnahme von
Fliesen/Anstrich/Tapete/Oberputz, Qualität Q2.
Menge: 1,300 m2

**1.1.13 Zulage für waagerechten Brüstungsabschluss**
Zulage der vorgenannten Pos.,
Vorsatzschalen in Ebene 1
Höhe bis 1,30 m
Menge: 1,000 lfm

**1.1.14 Zulage UA-Profile als Verstärkung**
Verstärkung d. Vorsatzschalen bzw. zur Aufnahme von Sanitärobjekten
-  Einbauhöhe: bis 2,74
Einbauort: links und rechts der WC- Sanitärkästen
Menge: 20,800 lfm

**1.1.15 Holzeinlage für Wandbauteile**
Einbauort: verschiedene Wandhöhen

Holzeinlage für Wandbauteilen, Verstärkungen in Wänden
(z.B. verleimt Schichtholzplatten)
für Befestigung von Wandbauteilen
inkl. allen erforderlichen Nebenarbeiten und Material
liefern und einbauen.
Menge: 3,000 lfm

**1.1.16 Ausschnitte bis 10cm Durchmesser**
Ausschnitte als Zulage zu vorbeschriebener Bekleidung herstellen.
Abmessungen: bis 10cm Durchmesser
Menge: 48,000 St

**1.1.17 Ausschnitte bis 25cm Durchmesser**
Ausschnitte als Zulage zu vorbeschriebener Bekleidung herstellen.
Abmessungen: bis 25cm Durchmesser
Menge: 24,000 St

**1.1.18 Durchführungen GKB**
Einzeldurchführungen bei zwei  Lagen
12.5mm  Beplankung herstellen.
Brandschutzabforderung: keine
incl. aller Nebenarbeiten und Material
Menge: 66,000 St

**1.1.19 Wandrevisionsklappen, blech, 40x40cm**
Revisionsklappe für Metallständerwände liefern und einbauen,
incl. Auswechslung,
für den Einbau in 2x12,5 mm dick beplankte Konstruktionen,
Standardausführung
Oberfläche in Metalloptik weiß pulverbeschichtet,
Abmessung: 400 x 400 mm,
Ausgestattet mit Vierkant-Verriegelung.
Menge: 1,000 St

**1.1.20 Wandrevisionsklappen mit Gipskartoneinlage, 40x40cm**
Aluminiumrahmen mit flächenbündiger Gipskartoneinlage (12,5 mm),
oberflächenfertig (Q2) für Malerarbeiten/Fliesen
mit Schnappverschluss/Druckverschluss
Abmessung: 400x400 mm
Menge: 1,000 St

**1.1.21 Gerüste für eigene Arbeiten**
Gerüst für eigene Arbeiten liefern und vorhalten inkl.
mehrmaligem Umsetzten
Für die gesamte Dauer der Bauausführung
Menge: 1,000 psch

#### 1.2 Trockenbau Unterdecken

**1.2.1 Abgehängte GKB - Decken 1x12,5mm**
Unterdecke gemäß DIN 18168-1 liefern und montieren.
Allgemeines:
-  Einbauhöhe ca. 2,64 m
-  Abhängehöhe von 20-80 cm
-  Befestigungsuntergrund: Rohfußboden
-  Feuerwiderstandsklasse: ohne
-  GK- glatte Untersicht
Unterkonstruktion
-  Randwinkel inklusive
-  verzinkten Stahlblechprofilen DIN 18182-1
-  Grund- und Tragprofile CD 60x27
-  abhängen mit Schnellabhängern
-  befestigen mit bauaufsichtlich zugelassenen Befestigungsmitteln
-  erforderliche Zugversuche für die o.g. Deckenkonstruktionen sind in diese
  Position mit einzukalkulieren.

Dämmung
-  ohne
Beplankung
-  aus Gipsplatten GKB
-  einlagig
-  Plattendicke 12,5 mm

angebotenes
Fabrikat: '........................................' Bieterangabe

Verspachtelung der Gipsplatten gemäß Merkblatt Nr. 2 des Bundesverbandes der Gipsindustrie e.V. Qualitätsstufe Q2 Standardverspachtelung.
incl. aller erforderlichen Nebenarbeiten und Material
liefern und einbauen.

Einbauort: 1a.06, 1a.07, 1a.10, 1a.12, 1a.25, 1a.26, 1a.27, 1a.30, 1a.32, 1a.33, 1a.35, 1a.36, 1a.37
Menge: 100,780 m2

**1.2.2 Zulage zur Vorposition**
Ausführung der GKB-Decke, 1x12,5mm in Kleinstmengen
Verkleidungen/Verkofferungen/Schürzen
inkl. stirnseitiger Verschluss
Menge: 10,000 m2

**1.2.3 Abgehängte GKB - Decken, F90**
Unterdecke gemäß DIN 18168-1 liefern und montieren

Allgemeines:
-  Einbauhöhe bis 3,00 m
-  Stärke 120 mm direkt unter Stahlbeton (Lauf und Podest)
-  Befestigungsuntergrund: Stahlbeton
-  Feuerwiderstandsklasse: R EI 90-M
Unterkonstruktion
-  Randwinkel inklusive
-  verzinkten Stahlblechprofilen DIN 18182-1
-  Grund- und Tragprofile CD 60x27
-  Abhängung durch Nonius, 1,20m
-  befestigen mit bauaufsichtlich zugelassenen Befestigungsmitteln
-  erforderliche Zugversuche für die o.g. Deckenkonstruktionen sind in diese
  Position mit einzukalkulieren

Dämmung
-  2 lagen Mineralwolle nach DIN EN 13162
-  Dicke 2 x 30 mm
-  Wärmeleitfähigkeit λ ≤ 0,040 W/(mK)
-  längenbezogener Strömungswiderstand nach DIN EN 29053: r ≥ 5  kPa·s/m²
-  zweilagig, dicht stoßen, abrutschsicher verlegen
Beplankung
-  einsseitig aus GM-F
-  Plattendicke 2 x 12,5 mm
-  Verschraubung mit geeigneten Befestigungsmitteln

angebotenes
Fabrikat: '........................................' Bieterangabe

Verspachtelung der Gipsplatten gemäß Merkblatt Nr. 2 des Bundesverbandes der Gipsindustrie e.V. Qualitätsstufe Q2 Standardverspachtelung,
inkl. aller erforderlichen Nebenarbeiten und Material

Einbauort: 1a.23
Menge: 8,820 m2

**1.2.4 GKB - Decken F90, Schalloptimiert**
Herstellung einer Trockenbaudecke mit Feuerwiderstand F90 von unten und oben sowie verbesserter akustischer Dämmung gemäß DIN 18180/18181, DIN 4102, DIN 18340 sowie Herstellerangaben für Gipsfaserplatten, Dämmstoffe und akustische Systeme.
1. Unterkonstruktion:
Unterkonstruktion (Metall)
- Herstellung einer Unterkonstruktion gemäß geprüften F90-Systemen,
Abhängung bis 65cm
- Befestigungsuntergrund: Stahlbeton/ Stahlträger (Abhängung durch Stützenclips und Nonius)
-Schallentkopplung durch umlaufende Trennwandstreifen zwischen Profil und Wand
- Randwinkel inklusive
2. Dämmung / Hinterfütterung:
- Einlegen von Mineralwolle / Steinwolle oberhalb der Profile, Vollflächige Hinterfütterung ohne Lücken, Dämmstoffdicke entsprechend Herstellerangabe für F90 und Schallschutz
3. Beplankung:
- Zwei Lagen Gipsfaserplatten F90, Lagen versetzt, Schrauben versetzt nach Herstellerangabe, Kanten, Ecken, Fugen fachgerecht verspachteln
- Plattenstärke gemäß Herstellerangaben für das verwendete F90-System (z. B. 2 × 15 mm Gipsfaserplatten F90).
4. Durchführungen / Anschlüsse:
- Übergänge zu Wänden: UD-Profile + Trennstreifen / Brandschutzband, Rohr- oder Kabeldurchführungen: zugelassene Brandschutzmanschetten, Keine Lücken
5. Oberflächenfertigstellung:
- Spachteln aller Fugen, Schrauben und Kanten, Qualitätsstufe Q2, bereit für Endbeschichtung
Besondere Hinweise:
- Nur zugelassene F90-Systeme verwenden (Herstellerdatenblatt beachten), Lagenversatz und Schraubenabstände nach Prüfzeugnis einhalten, Decke muss F90 von unten und oben erfüllen (Raum darunter und darüber geschützt)
- Akustische Anforderungen werden durch schalltechnisch wirksame Mineralwolle, schallentkoppelte Profilauflager und umlaufende Trennstreifen erfüllt.
angebotenes
Fabrikat: '........................................' Bieterangabe
Einbauort: 1a.01, 1a.04, 1a.04.1, 1a.04.2, 1a.05, 1a.022
Menge: 105,220 m2

**1.2.5 GKB - Decken, F30, Schalloptimiert**
Herstellung einer Trockenbaudecke mit Feuerwiderstand F30 von unten und oben, gemäß DIN 18180/18181, DIN 4102, DIN 18340 und den Systemvorgaben des Herstellers
Einbauhöhe: 2,75m
Abhängehöhe: 40-80cm
Befestigungsuntergrund: Stahlbeton/ Stahlträger (Abhängung durch Stützenclips und Nonius)
1. Unterkonstruktion (Metall)
- Herstellung einer Unterkonstruktion gemäß geprüften F30-Systemen,
Abhängung bis 80cm
-Schallentkopplung durch umlaufende Trennwandstreifen zwischen Profil und Wand
- Randwinkel inklusive
2. Dämmung / Akustik
- Dämmstoffdicke gemäß schall- und brandschutztechnischen Anforderungen (typ. 40–60 mm).
- Vollflächige Verlegung zur Erreichung der akustischen Anforderungen.
- Verbesserung der Schallabsorption durch schallentkoppelte Profilauflager.
3. Beplankung
- Zweifache Beplankung mit zugelassenen F30-Feuerschutzplatten (Gipskartonplatten GKF F30 oder Gipsfaserplatten F30
- Plattenstärken gemäß Hersteller für freitragende F30-Konstruktionen (z. B. 2 × 12,5 mm GKF oder 2 × 10–12,5 mm Gipsfaser)
- Beplankung lagenversetzt, Schraubenabstände nach Herstellerangaben
- Fugen, Kanten und Schrauben verspachtelt (Q2).
4. Anschlüsse / Durchführungen
- Anschlüsse an Wände mit UD-Profilen und umlaufenden Trennwandstreifen
- Rohr- und Kabeldurchführungen brandschutzgerecht ausführen (z. B. Manschetten oder Verschlüsse gemäß Zulassung)
- Keine offenen Fugen oder Durchdringungen zulässig
5. Oberflächenfertigstellung
- Fachgerechtes Spachteln aller Fugen und Schrauben.
- Ausführung der Oberflächenqualität in Q2, geeignet für Anstrich, Tapezier- oder sonstige Endbeschichtung

angebotenes
Fabrikat: '........................................' Bieterangabe

Einbauort: 1a.02.1, 1a.02.2, 1a.03.3, 1a.03.2, 1a.03.1, 1a.02.3
Menge: 164,960 m2

**1.2.6 GK-Raster Decke, 60x60cm, ungelocht**
Herstellung einer abgehängten, revisionierbaren Akustik-Elementdecke gemäß DIN 18168, DIN 18182, DIN 18340 und den anerkannten Regeln der Technik. Ausführung mit Akustikplatten in einem verdeckten Tragschienensystem, werkseitig beschichtet, Raster 60x60cm
Nach bauzeitl. Vorbild (GK glatt, schmale Kreuzfugen)
Einlage v. glatten Gipsplatten nach EN 14190 mit einem robusten, glasfaserverstärkten Gipskern, einer fertig lackierten, weißen Oberfläche und einer besonders edlen Kantenausbildung. Plattenrückseite mit weiß kaschiertes Faservlies. Die T-Schienen halb verdeckt sichtbar, sodass schmale Kreuzfugen entstehen.

- Schallabsorbierend
- Brandverhalten A2-s1, d0
- Fertig lackierte Oberfläche
- Für revisionierbare Decken
- Für sichtbare Schienen, Kantenausbildung A+
- Einfache Verarbeitung
1. Unterkonstruktion (verdecktes Schienensystem)
- Montage eines verdeckten Decken-Schienensystems mit Profilbreite 24 mm.
- Abhänger mit Höhenjustierung gemäß statischen Anforderungen
- Ausrichtung der Profile gemäß Raumgeometrie und Herstellerleitfäden vergleichbarer Akustik-Elementdecken
- Tragendes Schienensystem für abgehängte Decken nach DIN
2. Akustik-Elementplatten (ungelocht, weiß beschichtet)
- Einlegen von Akustik-Elementplatten aus Gips oder gipsgebundenem Material mit folgenden Eigenschaften:- ungelochte Sichtfläche, Werkseitige  weiße Beschichtung, Kantenform passend für verdeckte 24-mm-Schienen  systeme, Stärke ca. 12,5 mm (oder systemgleichwertig), Saubere, geschlossene Oberfläche ohne sichtbare Schrauben oder Fugen
- Platten passgenau in das verdeckte Schienensystem einlegen.
3. Akustische Wirksamkeit / Hohlraumgestaltung
- Systembedingt schallwirksame Decke aufgrund schallabsorbierender Hohlraumkonstruktion
- Auf Wunsch des Planers: Einlage von Mineralwolle (optional), lose im Hohlraum einzulegen, ohne auf die Platten aufzulegen
4. Revisionierbarkeit
- Die Decke ist vollständig revisionierbar, d. h. einzelne Platten können werkzeuglos entnommen und wieder eingesetzt werden (z. B. für Wartung, Installationen, Leuchten)
5. Randanschlüsse / Abschlussleisten
- Fachgerechte Ausbildung der Deckenränder mit passenden Abschlusswinkeln oder Profilleisten.
- Fugenfreie, optisch saubere Anschlüsse an Wände und Vorsprünge.
6. Oberflächenqualität
- Werkseitig weiß beschichtete Oberfläche, für Endnutzung geeignet; kein zusätzlicher Anstrich erforderlich.

angebotenes
Fabrikat: '........................................' Bieterangabe

Einbauort: 1a.09, 1a.10, 1a.11, 1a.12
Menge: 104,650 m2

**1.2.7 GK-Raster Decke, 60x60cm, gelocht**
Herstellung einer abgehängten, revisionierbaren Akustik-Elementdecke gemäß DIN 18168, DIN 18182, DIN 18340 und den anerkannten Regeln der Technik. Ausführung mit Akustikplatten in einem verdeckten Tragschienensystem, werkseitig beschichtet, Raster 60x60cm
Einlage v. gelochten Gipsplatte (Lochbild: 3,5/8,3 Quadratlochung) nach EN 14190 mit einem robusten, glasfaserverstärkten Gipskern, einer fertig lackierten, weißen Oberfläche und einer besonders edlen Kantenausbildung. Plattenrückseite mit weiß kaschiertes Faservlies. Die T-Schienen halb verdeckt sichtba, sodass schmale Kreuzfugen entstehen.

- Schallabsorbierend
- Brandverhalten A2-s1, d0
- Fertig lackierte Oberfläche
- Für revisionierbare Decken
- Für sichtbare Schienen, Kantenausbildung A+
- Einfache Verarbeitung
  - Überstreichbar
1. Unterkonstruktion (halb verdecktes Schienensystem)
- Montage eines verdeckten Decken-Schienensystems mit Profilbreite 24 mm.
- Abhänger mit Höhenjustierung gemäß statischen Anforderungen
- Ausrichtung der Profile gemäß Raumgeometrie und Herstellerleitfäden vergleichbarer Akustik-Elementdecken
- Tragendes Schienensystem für abgehängte Decken nach DIN
2. Akustik-Elementplatten (gelocht, weiß beschichtet)
- Einlegen von Akustik-Elementplatten aus Gips oder gipsgebundenem Material mit folgenden Eigenschaften:- gelochte Sichtfläche, Werkseitige  weiße Beschichtung, Kantenform passend für verdeckte 24-mm-Schienen  systeme, Stärke ca. 12,5 mm (oder systemgleichwertig), Saubere, geschlossene Oberfläche ohne sichtbare Schrauben. Schmale Fugenausbildung.
- Platten passgenau in das verdeckte Schienensystem einlegen.
3. Akustische Wirksamkeit / Hohlraumgestaltung
- Systembedingt schallwirksame Decke aufgrund schallabsorbierender Hohlraumkonstruktion
4. Revisionierbarkeit
- Die Decke ist vollständig revisionierbar, d. h. einzelne Platten können werkzeuglos entnommen und wieder eingesetzt werden (z. B. für Wartung, Installationen, Leuchten)
5. Randanschlüsse / Abschlussleisten
- Fachgerechte Ausbildung der Deckenränder mit passenden Abschlusswinkeln oder Profilleisten.
- Fugenfreie, optisch saubere Anschlüsse an Wände und Vorsprünge.
6. Oberflächenqualität
- Werkseitig weiß beschichtete Oberfläche, für Endnutzung geeignet; kein zusätzlicher Anstrich erforderlich.

angebotenes
Fabrikat: '........................................' Bieterangabe

Einbauort: 1a.13, 1a.15, 1a.16, 1a,16.1, 1a.17, 1a.19, 1a.20, 1a.21, 1a.28, 1a.29, 1a.30, 1a.32, 1a.33, 1a.34, 1a.35
Menge: 415,410 m2

**1.2.8 Zulage Weitspannträger**
Zulage Ausführung Decke freitragend

Tragprofile als Doppelprofile UA 125, Randbefestigung mit UW 125,
Verbindung mit Randprofil durch Anschluss- und Verbindungswinkel,
Befestigung mit für den Untergrund geeignetem Befestigungsmittel, Befestigungsabstand gem. Herstellervorgaben.

In Bereichen, wo eine Abhängung nicht möglich ist
Menge: 100,000 m2

**1.2.9 Unterkonstruktion für Leuchten**
Wechsel/ verstärkte UK für Einlegeleuchten, Aufbauleuchten u. Pendelleuchten als Zulage, zu vorbeschriebener Deckenbekleidung/ Unterdecke.
Die Überbrückung ist für Integrationen in zum System
passenden Akustikdecken.
In Längen bis 592 mm oder bis 1192 mm
geeignet für die Integration von Beleuchtung, Schildern,
Rauchmelder etc.
Konstruktion mit Profil aus verzinktem Stahl, Trage-Clips
aus Edelstahl.
max. Belastung bis zu 30 N/3 kg
inkl. allen erforderlichen Nebenarbeiten und Material
liefern und einbauen
Menge: 120,000 St

**1.2.10 Zulage für Brandschutzummantelung F30**
Ummanteln von Einbauteilen für Unterdecken.
liefern und einbauen
Feuerwiderstandsklasse DIN 4102-2 F30
für die Unterdecke allein bei Brandbeanspruchung von unten.
Maße in mm: Deckenausschnitt  100 x 100 mm, lichte Höhe: 100 mm.
Menge: 60,000 St

**1.2.11 Zulage für Brandschutzummantelung F90**
Ummanteln von Einbauteilen für Unterdecken.
liefern und einbauen
Feuerwiderstandsklasse DIN 4102-2 F90
für die Unterdecke allein bei Brandbeanspruchung von unten.
Maße in mm: Deckenausschnitt  100 x 100 mm, lichte Höhe: 100 mm.
Menge: 60,000 St

**1.2.12 Deckenrevisionsklappen F30 600x600**
Revisionsklappe F30 für vorbeschriebene Unterdecke liefern und einbauen
incl. zusätzlicher Unterkonstruktion/ Auswechslung,
vorgerichtet für Einbau in beplankte Konstruktionen,
mit flächenbündig eingeschraubter Hartgipsplatte,
Abmessung: 600 x 600 mm,
Ausgestattet mit Vierkant-Verriegelung
Menge: 10,000 St

**1.2.13 Deckenrevisionsklappen F90 600x600**
Revisionsklappe F90 für vorbeschriebene Unterdecke liefern und einbauen
incl. zusätzlicher Unterkonstruktion/ Auswechslung,
vorgerichtet für Einbau in beplankte Konstruktionen,
mit flächenbündig eingeschraubter Hartgipsplatte,
Abmessung: 600 x 600 mm,
Ausgestattet mit Vierkant-Verriegelung
Menge: 15,000 St

**1.2.14 Gerüste für eigene Arbeiten**
Gerüst für eigene Arbeiten liefern und vorhalten inkl.
mehrmaligem Umsetzten
Für die gesamte Dauer der Bauausführung
Menge: 1,000 psch

#### 1.3 Wandabsorber

**1.3.1 Akustik Wandabsorber**
Bekleidungsfläche:  90 cm von OK FFB bis UK Decke 2,60 m
Formatbreite: 600 mm
Formathöhe:  1200 mm
Dargestelltes Leitfabrikat: Ecophon

ANGEBOTENES FABRIKAT
angebotener
Hersteller: '........................................'
  Bieterangabe

Bei eventuellen Alternativangeboten ist die
Gleichwertigkeit aller funktionalen Eigenschaften vom
Bieter schriftlich nachzuweisen.
Wird kein Hersteller vom Bieter genannt, ist das Leitfabrikat
vorausgesetzt und angeboten.

Akustikwandsystems
Akustikwandsystem 40 mm Glaswolle textile Oberfläche rahmenlos
bestehend aus Akustikwandplatten Ecophon
Format  rechteckig
Akustikplatte aus Glaswolle
Format (mm): 600x600mm, 1200x300mm, 1200x600mm
Kantenausführung: SQ in Weiß oder Grau
Demontierbarkeit: leicht montierbar, sowie de- und montierbar
Gesamtgewicht: ca. 2,0 - 4,5kg/Stück
Oberfläche: sichtseitig wiederstandfähiges Textilgewebe
Rückseite: Glasvlies
Farbe: weiß u, o. grau, Nach Farbkarte des Herstellers
Farbe mit Bauherrn abzustimmen
Baustoffklasse: nicht brennbar, A2-s1,d0 (gem. DIN EN 13501-1)
Umwelteinfluss: vollständig recycelbar; aus recyceltem Altglas (Anteil > 70%) mit umweltfreundlichen Bindemittel; zertifiziert gemäß EPD Typ III
Äquivalente Absorptionsfläche AObj,
Reinigung: täglich Staubwischen und Staubsaugen möglich
System-Unterkonstruktion
leicht montierbar 2,0 - 4,5kg (UK + Akustikpaneel)
Montage
Alternative 1: Das Element ist mit Hilfe von Wandprofil und Absorberanker gemäß Montageanleitung M371 zu liefern und zu montieren.
Die Abnahmefertige Montage ist nach DIN EN 13964, nach den gültigen
Architektenplänen, Angaben der Bauleitung sowie den Hersteller-
Verarbeitungsrichtlinien auszuführen.
incl. allen erforderlichen Nebenarbeiten und Material
liefern und einbauen.

Einbauort: 1a.16, 1a.15, 1a.13
Menge: 4,320 m2

#### 1.4 Stundenlohnarbeiten

**1.4.1 Stundenlohnarbeiten Facharbeiter**
Für evtl. erforderliche Arbeiten, die nicht im Leistungsverzeichnis erfaßt sind und gegen Nachweis zur Ausführung kommen,
werden berechnet für: Facharbeiter
Menge: 5,000 h

**1.4.2 Stundenlohnarbeiten Bauhelfer**
Für evtl. erforderliche Arbeiten, die nicht im
Leistungsverzeichnis erfaßt sind und gegen Nachweis zur
Ausführung kommen,
werden berechnet für: Bauhelfer
Menge: 5,000 h

### 2 Trockenbau Ebene 2

#### 2.1 Trockenbau Wände

**2.1.1 Metallständerwand GKB, 150 mm 2x12,5 mm**
Nichttragende innere Trennwand DIN 4103-1 als Montagewand liefern und einbauen.

Allgemeines
-  Wandhöhe 2,64 m
-  Wanddicke 150 mm
-  Korrosivitätskategorie DIN EN ISO 12944: C1
-  Achsabstand 625 mm
-  Deckenanschluss an: Stahlbetondecke
-  Bodenanschluss an: Rohfußboden
-  Brandschutzanforderung: ohne
-  umlaufende Anschlüsse starr

Unterkonstruktion
-  aus korrosionsgeschützten Stahlblechprofilen DIN 18182-1
-  Metallständer CW 100 C1
-  Boden und Deckenanschlüsse mit Randprofilen UW 100 C1
-  Befestigung mit bauaufsichtlich zugelassenen Befestigungsmitteln
-  Berücksichtigung des Korrosionsschutzes
Dämmschicht
-  aus Mineralwolle nach DIN EN 13162
-  Dicke 90 mm
-  Wärmeleitfähigkeit λ ≤ 0,040 W/(mK)
-  längenbezogener Strömungswiderstand nach DIN EN 29053: r ≥ 5 kPa·s/m²
-  einlagig, dicht stoßen, abrutschsicher verlegen
Beplankung
-  beidseitig aus Gipskartonplatten
-  Plattendicke: 2 x 12,5 mm
-  Verschraubung mit geeigneten Befestigungsmitteln
Fugenverspachtelung sowie vollflächige Verspachtelung zur Aufnahme von
Fliesen/Anstrich/Tapete/Oberputz, Qualität Q2.
incl. allen erforderlichen Nebenarbeiten und Material
liefern und einbauen

Einbauort: 2a.12, 2a.13, 2a.14, 2a.15, 2a.17, 2a.19, 2a.21, 2a.15
Menge: 138,970 m2

**2.1.2 Metallständerwand GKB, 100 mm 2x12,5mm**
Nichttragende innere Trennwand DIN 4103-1 als Montagewand liefern und einbauen.

Allgemeines
-  Wandhöhe 2,64 m
-  Wanddicke 100 mm
-  Korrosivitätskategorie DIN EN ISO 12944: C1
-  Achsabstand 625 mm
-  Deckenanschluss an: Stahlbetondecke
-  Bodenanschluss an: Rohfußboden
-  Brandschutzanforderung: ohne
-  umlaufende Anschlüsse starr

Unterkonstruktion
-  aus korrosionsgeschützten Stahlblechprofilen DIN 18182-1
-  Metallständer CW 50 C1
-  Boden und Deckenanschlüsse mit Randprofilen UW 50 C1
-  Befestigung mit bauaufsichtlich zugelassenen Befestigungsmitteln
-  Berücksichtigung des Korrosionsschutzes
Dämmschicht
-  aus Mineralwolle nach DIN EN 13162
-  Dicke 40 mm
-  Wärmeleitfähigkeit λ ≤ 0,040 W/(mK)
-  längenbezogener Strömungswiderstand nach DIN EN 29053: r ≥ 5 kPa·s/m²
-  einlagig, dicht stoßen, abrutschsicher verlegen
Beplankung
-  beidseitig aus Gipskartonplatten
-  Plattendicke: 2 x 12,5 mm
-  Verschraubung mit geeigneten Befestigungsmitteln
Fugenverspachtelung sowie vollflächige Verspachtelung zur Aufnahme von
Fliesen/Anstrich/Tapete/Oberputz, Qualität Q2.
incl. allen erforderlichen Nebenarbeiten und Material
liefern und einbauen

Einbauort: 2a.15
Menge: 3,900 m2

**2.1.3 Metallständerwand erhöhter Schallschutz GKB 150 mm**
Metallständerwand GKB mit erhöhten Schallschutzanforderungen
Beinhaltet alle erforderlichen Materialien und Leistungen zur Herstellung einer ca. 150 mm starken Trockenbauwand mit einem bewerteten Schalldämmmaß R’w ≥ 57 dB, gemäß DIN 4109 und den anerkannten Regeln der Technik.
Allgemeines
-  Wandhöhe 2,90 m
-  Wanddicke 150 mm
-  Korrosivitätskategorie DIN EN ISO 12944: C1
-  Achsabstand 625 mm
-  Deckenanschluss an: Stahlbetondecke
-  Bodenanschluss an: Rohfußboden
-  Brandschutzanforderung: ohne
-  umlaufende Anschlüsse starr

Unterkonstruktion
-  aus korrosionsgeschützten Stahlblechprofilen DIN 18182-1
-  Metallständer CW 50 C1
-  Boden und Deckenanschlüsse mit Randprofilen UW 50 C1
-  Befestigung mit bauaufsichtlich zugelassenen Befestigungsmitteln
-  Berücksichtigung des Korrosionsschutzes
Dämmschicht
-  aus Mineralwolle nach DIN EN 13162
-  Dicke 40 mm
-  Wärmeleitfähigkeit λ ≤ 0,040 W/(mK)
-  längenbezogener Strömungswiderstand nach DIN EN 29053: r ≥ 5 kPa·s/m²
-  einlagig, dicht stoßen, abrutschsicher verlegen
Beplankung
-  beidseitig aus GKB
-  Plattendicke: 2 x 12,5 mm
-  Verschraubung mit geeigneten Befestigungsmitteln
Fugenverspachtelung sowie vollflächige Verspachtelung zur Aufnahme von
Fliesen/Anstrich/Tapete/Oberputz, Qualität Q2.
incl. allen erforderlichen Nebenarbeiten und Material
liefern und einbauen

Einbauort: 2a.12, 2a.13, 2a.14, 2a.15, 2a.17, 2a.19, 2a.21, 2a.15
Menge: 142,870 m2

**2.1.4 Zulage Brandschutz Wände, F30**
Zulage zu Pos. 2.1.1 u. 2.1.2 für die Ausführung von Trockenbauwänden in Feuerwiderstandsklasse F30 gemäß den geltenden bauaufsichtlichen Vorschriften und Zulassungen.
Ausführung der Wandkonstruktion als geprüfter und zugelassener Brandschutzaufbau, bestehend aus geeigneter Metallunterkonstruktion, beidseitiger Beplankung mit brandschutzwirksamen Gipsplatten in erforderlicher Lage und Dicke.
Inklusive aller erforderlichen Maßnahmen zur Sicherstellung der Feuerwiderstandsdauer, wie z. B. fachgerechte Fugenausbildung, Verspachtelung mit zugelassenen Materialien sowie brandschutztechnisch geeignete Anschlüsse an angrenzende Bauteile.
Ausführung nach Herstellerrichtlinien, Prüfzeugnissen und DIN-Normen.
Abrechnung als Zulage zur jeweiligen Trockenbauwandfläche.
Menge: 45,000 m2

**2.1.5 Zulage Brandschutz Wände, F90**
Zulage zu Pos. 2.1.1 u. 2.1.2 für die Herstellung von Trockenbauwänden in Feuerwiderstandsklasse F90 gemäß bauaufsichtlicher Zulassung, DIN 4102 bzw. EN 13501 und den jeweils gültigen Brandschutzanforderungen.
Ausführung als geprüfte Brandschutzkonstruktion mit verstärkter Metallunterkonstruktion, mehrlagiger Beplankung aus speziellen Brandschutzplatten in erforderlicher Plattenstärke und Anordnung.
Einschließlich aller brandschutzrelevanten Nebenleistungen wie fachgerechte Ausbildung von Fugen, Stößen, Anschlüssen, Durchdringungen sowie Verwendung zugelassener Spachtel- und Dichtstoffe.
Montage strikt nach Systemvorgaben des Herstellers und den zugehörigen Prüfzeugnissen.
Abrechnung als gesonderte Zulage zur Trockenbauwand.
Menge: 70,000 m2

**2.1.6 Zulage Türöffnung**
Zulage für Türöffnung herstellen in Gipskarton- bzw. Gipsfaserplatten-
Montagewand mit Türpfosten aus UA-Ständerprofilen, mit Türpfosten
Steckwinkel, Sturz als CW Profil inkl. aller erforderlichen Verstärkungsprofile
sowie Kopfstück und Fußplatte.
Bauöffnungsmaße:  bis 0,765 x 2,135 m
Wanddicke (Einfachständer):  100 -  300 mm
incl. allen erforderlichen Nebenarbeiten und Material
liefern und einbauen
Menge: 7,000 St

**2.1.7 Zulage Eckausbildung an vorhandenes Bauteil,**
Innen- und Außenecken als Anschluss an vorhandenes Bauteil,
stumpf anschließen und verspachteln.
Menge: 41,600 lfm

**2.1.8 Zulage T-Verbindung**
Zulage T-Verbindung mit starrer Verbindung/
mit starrer Verbindung und unterbrochener Beplankung/
mit Inneneckprofilen.
Menge: 7,000 St

**2.1.9 Zulage gleitender Anschluss für Metallständerwände**
Zulage zu vorgenannten Metallständerwände bis
150 mm
für die Ausführung eines gleitenden Deckenanschlusses
einschl. aller notwendigen Profilschienen.
incl. aller Nebenarbeiten und Materialien

Einbauort: alle Wände u. Vorsatzschalen der 2. Ebene
Menge: 54,950 lfm

**2.1.10 Zulage Eckschutzschienen**
Zulage Ecken ausbilden mit Eckschutzschiene 31/31/0,4 verzinkt,
Wandhoch einbauen und nach Werksvorschrift verspachteln.
Menge: 7,800 lfm

**2.1.11 Zulage Fensterschwert**
Herstellen eines Fensterschwerts / einer Fensterlaibung in
Trockenbauweise als verjüngte Konstruktion,
anschließbar an eine vorhandene Trockenbauwand.
Ausführung gemäß DIN 18180/18181, DIN 4102, DIN 18340, DIN 18202
sowie Herstellerangaben für Gipsfaserplatten und Dämmstoffe.
Leistungsumfang:
- Erstellen einer verjüngten Trockenbaukonstruktion zwischen bestehender Wand und Fensteröffnung. Die Verjüngung ist so auszuführen, dass sie exakt auf das Profil und die Tiefe der Fensterrahmenkonstruktion abgestimmt ist.
- Herstellen der Unterkonstruktion aus UD 30-Profilen, ggf. ergänzt durch CW-Profile; maß- und fluchtgerechte Ausrichtung.
- Schallentkoppelte Montage aller Anschlussbereiche durch durchgehende Trennwandstreifen (z. B. PE oder mineralisch) an Bestandswänden, Decke und Boden.
- Einbau einer Hinterfüllung / Hinterfütterung der Konstruktion aus geeigneten Materialien (z. B. Mineralwolle, Holzfaser oder zugelassener, druckfester Hinterfütterungsstoff), zur formstabilen Unterstützung der Gipsfaserbeplankung.
- Dämmung der Laibung mit Mineral- oder Steinwolle gemäß energetischer bzw. akustischer Anforderung (R`w = 56 dB)
- Bekleidung der Konstruktion mit doppellagigen Gipsfaserplatten, lagenversetzt, gemäß Herstellerangaben (z. B. Fermacell oder gleichwertig).
- Befestigung der Gipsfaserplatten mit zugelassenen Schnellbauschrauben in vorgeschriebenen Abständen; sauberer Plattenzuschnitt entlang der Fensteröffnung.
- Einarbeitung einer Lage Stahlblech 0,2mm zwischen der ersten und zweiten Lage GKB
- Ausbildung der sichtbaren Kanten, Ecken und Übergänge mit Eckschutzschienen bzw. geeigneten Anschlussprofilen.
- Spezialanschluss an Fensterrahmen mittels zugelassenem Anschlussprofil oder Dichtband (luftdicht, rissminimierend, dauerelastisch).
Oberflächenbearbeitung:
- Verspachteln aller Fugen der ersten und zweiten Lage sowie aller Schraubstellen.
- Herstellung einer spachtelfertigen Oberfläche in Qualitätsstufe Q2:
- Füllen der Fugen, Anbringen von Fugengewebestreifen (falls systemgefordert), Feinspachtelung zur egalisierten Oberfläche, geeignet für Anstriche und weitere Oberflächenbeschichtungen.
Besondere Hinweise:
- Die Hinterfütterung ist vollflächig zu schließen und muss tragfähig, formstabil und hohlraumfrei eingebaut werden.
- Dämmstoff darf keine Setzungen verursachen und ist vollflächig an die Unterkonstruktion anzulegen.
- Maßliche Genauigkeit gemäß DIN 18202, besonders bei Flächenübergängen und Laibungsbreiten.
- Schutz der Fensterrahmen, Glasflächen und benachbarten Bauteile während aller Arbeiten.
- Entsorgung aller Reststoffe und Verpackungen.

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Menge: 8,866 m2

**2.1.12 Durchführungen Gipskartonplatten**
Einzeldurchführungen bei zwei  Lagen
12.5mm  Beplankung herstellen.
Brandschutzabforderung: keine
incl. aller Nebenarbeiten und Material
Menge: 20,000 St

**2.1.13 Wandrevisionsklappen, blech, 40x40cm**
Revisionsklappe für Metallständerwände liefern und einbauen,
incl. Auswechslung,
für den Einbau in 2x12,5 mm dick beplankte Konstruktionen,
Standardausführung
Oberfläche in Metalloptik weiß pulverbeschichtet,
Abmessung: 400 x 400 mm,
Ausgestattet mit Vierkant-Verriegelung.
Menge: 1,000 St

**2.1.14 Wandrevisionsklappen mit Gipskartoneinlage, 40x40cm**
Aluminiumrahmen mit flächenbündiger Gipskartoneinlage (12,5 mm),
oberflächenfertig (Q2) für Malerarbeiten/Fliesen
mit Schnappverschluss/Druckverschluss
Abmessung: 400x400 mm
Menge: 1,000 St

**2.1.15 Gerüste für eigene Arbeiten**
Gerüst für eigene Arbeiten liefern und vorhalten incl.
mehrmaligem Umsetzten.
Menge: 1,000 psch

#### 2.2 Trockenbau Unterdecken

**2.2.1 Abgehängte GK-Decke, 1x12,5mm**
Unterdecke gemäß DIN 18168-1 liefern und montieren.
Allgemeines:
-  Einbauhöhe ca. 2,64 m
-  Abhängehöhe von 20-80 cm
-  Befestigungsuntergrund: Stahlbetondecke
-  Feuerwiderstandsklasse: ohne
-  GK- glatte Untersicht
Unterkonstruktion
-  Randwinkel inklusive
-  verzinkten Stahlblechprofilen DIN 18182-1
-  Grund- und Tragprofile CD 60x27
-  abhängen mit Schnellabhängern
-  befestigen mit bauaufsichtlich zugelassenen Befestigungsmitteln
-  erforderliche Zugversuche für die o.g. Deckenkonstruktionen sind in diese
  Position mit einzukalkulieren.

Dämmung
-  ohne
Beplankung
-  aus Gipsplatten GKB
-  einlagig
-  Plattendicke 12,5 mm

angebotenes
Fabrikat: '........................................' Bieterangabe

Verspachtelung der Gipsplatten gemäß Merkblatt Nr. 2 des Bundesverbandes der Gipsindustrie e.V. Qualitätsstufe Q2 Standardverspachtelung.
incl. aller erforderlichen Nebenarbeiten und Material
liefern und einbauen.

Einbauort: 2a.07, 2a.08, 2a.09, 2a.23, 2a.24, 2a.26, 2a.27, 2a.28
Menge: 131,170 m2

**2.2.2 Abgehängte GK-Decke, F90**
Unterdecke gemäß DIN 18168-1 liefern und montieren

Allgemeines:
-  Einbauhöhe bis 3,00 m
-  Stärke 120 mm direkt unter Stahlbeton (Lauf und Podest)
-  Befestigungsuntergrund: Stahlbeton
-  Feuerwiderstandsklasse: R EI 90-M
Unterkonstruktion
-  Randwinkel inklusive
-  verzinkten Stahlblechprofilen DIN 18182-1
-  Grund- und Tragprofile CD 60x27
-  Abhängung durch Nonius, 1,20m
-  befestigen mit bauaufsichtlich zugelassenen Befestigungsmitteln
-  erforderliche Zugversuche für die o.g. Deckenkonstruktionen sind in diese
  Position mit einzukalkulieren

Dämmung
-  2 lagen Mineralwolle nach DIN EN 13162
-  Dicke 2 x 30 mm
-  Wärmeleitfähigkeit λ ≤ 0,040 W/(mK)
-  längenbezogener Strömungswiderstand nach DIN EN 29053: r ≥ 5  kPa·s/m²
-  zweilagig, dicht stoßen, abrutschsicher verlegen
Beplankung
-  einsseitig aus GM-F
-  Plattendicke 2 x 12,5 mm
-  Verschraubung mit geeigneten Befestigungsmitteln

angebotenes
Fabrikat: '........................................' Bieterangabe

Verspachtelung der Gipsplatten gemäß Merkblatt Nr. 2 des Bundesverbandes der Gipsindustrie e.V. Qualitätsstufe Q2 Standardverspachtelung,
inkl. aller erforderlichen Nebenarbeiten und Material

Einbauort: 2a.12, 2a.13, 2a.14, 2a.15, 2a.16, 2a.17, 2a.18, 2a.19, 2a.20, 2a.21, 2a.22, 2a.01, 2a.04, 2a.25
Menge: 325,700 m2

**2.2.3 GK-Decke, F30, Schalloptimiert**
Herstellung einer Trockenbaudecke mit Feuerwiderstand F30 von unten und oben, gemäß DIN 18180/18181, DIN 4102, DIN 18340 und den Systemvorgaben des Herstellers
Einbauhöhe: 2,75m
Abhängehöhe: 70cm
Befestigungsuntergrund: Stahlbeton/ Stahlträger (Abhängung durch Stützenclips und Nonius)
1. Unterkonstruktion (Metall)
- Herstellung einer Unterkonstruktion gemäß geprüften F30-Systemen,
Abhängung bis 80cm
-Schallentkopplung durch umlaufende Trennwandstreifen zwischen Profil und Wand
- Randwinkel inklusive
2. Dämmung / Akustik
- Dämmstoffdicke gemäß schall- und brandschutztechnischen Anforderungen (typ. 40–60 mm).
- Vollflächige Verlegung zur Erreichung der akustischen Anforderungen.
- Verbesserung der Schallabsorption durch schallentkoppelte Profilauflager.
3. Beplankung
- Zweifache Beplankung mit zugelassenen F30-Feuerschutzplatten (Gipskartonplatten GKF F30 oder Gipsfaserplatten F30
- Plattenstärken gemäß Hersteller für freitragende F30-Konstruktionen (z. B. 2 × 12,5 mm GKF oder 2 × 10–12,5 mm Gipsfaser)
- Beplankung lagenversetzt, Schraubenabstände nach Herstellerangaben
- Fugen, Kanten und Schrauben verspachtelt (Q2).
4. Anschlüsse / Durchführungen
- Anschlüsse an Wände mit UD-Profilen und umlaufenden Trennwandstreifen
- Rohr- und Kabeldurchführungen brandschutzgerecht ausführen (z. B. Manschetten oder Verschlüsse gemäß Zulassung)
- Keine offenen Fugen oder Durchdringungen zulässig
5. Oberflächenfertigstellung
- Fachgerechtes Spachteln aller Fugen und Schrauben.
- Ausführung der Oberflächenqualität in Q2, geeignet für Anstrich, Tapezier- oder sonstige Endbeschichtung

angebotenes
Fabrikat: '........................................' Bieterangabe

Einbauort: 2a.01.1, 2a.02.1, 2a.04.1, 2a.05.2
Menge: 65,080 m2

**2.2.4 GK-Decke, F90, Schalloptimiert**
Herstellung einer Trockenbaudecke mit Feuerwiderstand F90 von unten und oben sowie verbesserter akustischer Dämmung gemäß DIN 18180/18181, DIN 4102, DIN 18340 sowie Herstellerangaben für Gipsfaserplatten, Dämmstoffe und akustische Systeme.
1. Unterkonstruktion:
Unterkonstruktion (Metall)
- Herstellung einer Unterkonstruktion gemäß geprüften F90-Systemen,
Abhängung bis 65cm
- Befestigungsuntergrund: Stahlbeton/ Stahlträger (Abhängung durch Stützenclips und Nonius)
-Schallentkopplung durch umlaufende Trennwandstreifen zwischen Profil und Wand
- Randwinkel inklusive
2. Dämmung / Hinterfütterung:
- Einlegen von Mineralwolle / Steinwolle oberhalb der Profile, Vollflächige Hinterfütterung ohne Lücken, Dämmstoffdicke entsprechend Herstellerangabe für F90 und Schallschutz
3. Beplankung:
- Zwei Lagen Gipsfaserplatten F90, Lagen versetzt, Schrauben versetzt nach Herstellerangabe, Kanten, Ecken, Fugen fachgerecht verspachteln
- Plattenstärke gemäß Herstellerangaben für das verwendete F90-System (z. B. 2 × 15 mm Gipsfaserplatten F90).
4. Durchführungen / Anschlüsse:
- Übergänge zu Wänden: UD-Profile + Trennstreifen / Brandschutzband, Rohr- oder Kabeldurchführungen: zugelassene Brandschutzmanschetten, Keine Lücken
5. Oberflächenfertigstellung:
- Spachteln aller Fugen, Schrauben und Kanten, Qualitätsstufe Q2, bereit für Endbeschichtung
Besondere Hinweise:
- Nur zugelassene F90-Systeme verwenden (Herstellerdatenblatt beachten), Lagenversatz und Schraubenabstände nach Prüfzeugnis einhalten, Decke muss F90 von unten und oben erfüllen (Raum darunter und darüber geschützt)
- Akustische Anforderungen werden durch schalltechnisch wirksame Mineralwolle, schallentkoppelte Profilauflager und umlaufende Trennstreifen erfüllt.
angebotenes
Fabrikat: '........................................' Bieterangabe
Einbauort: 2a.01, 2a.04, 2a.05
Menge: 60,950 m2

**2.2.5 GK-Raster Decke, 60x60cm, ungelocht**
Herstellung einer abgehängten, revisionierbaren Akustik-Elementdecke gemäß DIN 18168, DIN 18182, DIN 18340 und den anerkannten Regeln der Technik. Ausführung mit Akustikplatten in einem verdeckten Tragschienensystem, werkseitig beschichtet, Raster 60x60cm
Nach bauzeitl. Vorbild (GK glatt, schmale Kreuzfugen)
Einlage v. glatten Gipsplatten nach EN 14190 mit einem robusten, glasfaserverstärkten Gipskern, einer fertig lackierten, weißen Oberfläche und einer besonders edlen Kantenausbildung. Plattenrückseite mit weiß kaschiertes Faservlies. Die T-Schienen halb verdeckt sichtbar, sodass schmale Kreuzfugen entstehen.

- Schallabsorbierend
- Brandverhalten A2-s1, d0
- Fertig lackierte Oberfläche
- Für revisionierbare Decken
- Für sichtbare Schienen, Kantenausbildung A+
- Einfache Verarbeitung
1. Unterkonstruktion (verdecktes Schienensystem)
- Montage eines verdeckten Decken-Schienensystems mit Profilbreite 24 mm.
- Abhänger mit Höhenjustierung gemäß statischen Anforderungen
- Ausrichtung der Profile gemäß Raumgeometrie und Herstellerleitfäden vergleichbarer Akustik-Elementdecken
- Tragendes Schienensystem für abgehängte Decken nach DIN
2. Akustik-Elementplatten (ungelocht, weiß beschichtet)
- Einlegen von Akustik-Elementplatten aus Gips oder gipsgebundenem Material mit folgenden Eigenschaften:- ungelochte Sichtfläche, Werkseitige  weiße Beschichtung, Kantenform passend für verdeckte 24-mm-Schienen  systeme, Stärke ca. 12,5 mm (oder systemgleichwertig), Saubere, geschlossene Oberfläche ohne sichtbare Schrauben oder Fugen
- Platten passgenau in das verdeckte Schienensystem einlegen.
3. Akustische Wirksamkeit / Hohlraumgestaltung
- Systembedingt schallwirksame Decke aufgrund schallabsorbierender Hohlraumkonstruktion
- Auf Wunsch des Planers: Einlage von Mineralwolle (optional), lose im Hohlraum einzulegen, ohne auf die Platten aufzulegen
4. Revisionierbarkeit
- Die Decke ist vollständig revisionierbar, d. h. einzelne Platten können werkzeuglos entnommen und wieder eingesetzt werden (z. B. für Wartung, Installationen, Leuchten)
5. Randanschlüsse / Abschlussleisten
- Fachgerechte Ausbildung der Deckenränder mit passenden Abschlusswinkeln oder Profilleisten.
- Fugenfreie, optisch saubere Anschlüsse an Wände und Vorsprünge.
6. Oberflächenqualität
- Werkseitig weiß beschichtete Oberfläche, für Endnutzung geeignet; kein zusätzlicher Anstrich erforderlich.

siehe Referenzliste

angebotenes
Fabrikat: '........................................' Bieterangabe

Einbauort: 2a.05.1
Menge: 59,590 m2

**2.2.6 GK-Raster Decke, 60x60cm, gelocht**
Herstellung einer abgehängten, revisionierbaren Akustik-Elementdecke gemäß DIN 18168, DIN 18182, DIN 18340 und den anerkannten Regeln der Technik. Ausführung mit Akustikplatten in einem verdeckten Tragschienensystem, werkseitig beschichtet, Raster 60x60cm
Einlage v. gelochten Gipsplatte (Lochbild: 3,5/8,3 Quadratlochung) nach EN 14190 mit einem robusten, glasfaserverstärkten Gipskern, einer fertig lackierten, weißen Oberfläche und einer besonders edlen Kantenausbildung. Plattenrückseite mit weiß kaschiertes Faservlies. Die T-Schienen halb verdeckt sichtba, sodass schmale Kreuzfugen entstehen.

- Schallabsorbierend
- Brandverhalten A2-s1, d0
- Fertig lackierte Oberfläche
- Für revisionierbare Decken
- Für sichtbare Schienen, Kantenausbildung A+
- Einfache Verarbeitung
  - Überstreichbar
1. Unterkonstruktion (halb verdecktes Schienensystem)
- Montage eines verdeckten Decken-Schienensystems mit Profilbreite 24 mm.
- Abhänger mit Höhenjustierung gemäß statischen Anforderungen
- Ausrichtung der Profile gemäß Raumgeometrie und Herstellerleitfäden vergleichbarer Akustik-Elementdecken
- Tragendes Schienensystem für abgehängte Decken nach DIN
2. Akustik-Elementplatten (gelocht, weiß beschichtet)
- Einlegen von Akustik-Elementplatten aus Gips oder gipsgebundenem Material mit folgenden Eigenschaften:- gelochte Sichtfläche, Werkseitige  weiße Beschichtung, Kantenform passend für verdeckte 24-mm-Schienen  systeme, Stärke ca. 12,5 mm (oder systemgleichwertig), Saubere, geschlossene Oberfläche ohne sichtbare Schrauben. Schmale Fugenausbildung.
- Platten passgenau in das verdeckte Schienensystem einlegen.
3. Akustische Wirksamkeit / Hohlraumgestaltung
- Systembedingt schallwirksame Decke aufgrund schallabsorbierender Hohlraumkonstruktion
4. Revisionierbarkeit
- Die Decke ist vollständig revisionierbar, d. h. einzelne Platten können werkzeuglos entnommen und wieder eingesetzt werden (z. B. für Wartung, Installationen, Leuchten)
5. Randanschlüsse / Abschlussleisten
- Fachgerechte Ausbildung der Deckenränder mit passenden Abschlusswinkeln oder Profilleisten.
- Fugenfreie, optisch saubere Anschlüsse an Wände und Vorsprünge.
6. Oberflächenqualität
- Werkseitig weiß beschichtete Oberfläche, für Endnutzung geeignet; kein zusätzlicher Anstrich erforderlich.

siehe Referenzliste

angebotenes
Fabrikat: '........................................' Bieterangabe

Einbauort: 2a.09, 2a.26, 2a.12, 2a.13, 2a.14, 2a.15, 2a.16, 2a.17, 2a.18, 2a.19, 2a.20, 2a.21, 2a.22
Menge: 398,380 m2

**2.2.7 Zulage Weitspannträger**
Zulage Ausführung Decke freitragend

Tragprofile als Doppelprofile UA 125, Randbefestigung mit UW 125,
Verbindung mit Randprofil durch Anschluss- und Verbindungswinkel,
Befestigung mit für den Untergrund geeignetem Befestigungsmittel, Befestigungsabstand gem. Herstellervorgaben.

In Bereichen, wo eine Abhängung nicht möglich ist
Menge: 100,000 m2

**2.2.8 Unterkonstruktion für Leuchten**
Wechsel/ verstärkte UK für Einlegeleuchten, Aufbauleuchten u. Pendelleuchten als Zulage, zu vorbeschriebener Deckenbekleidung/ Unterdecke.
Die Überbrückung ist für Integrationen in zum System
passenden Akustikdecken.
In Längen bis 592 mm oder bis 1192 mm
geeignet für die Integration von Beleuchtung, Schildern,
Rauchmelder etc.
Konstruktion mit Profil aus verzinktem Stahl, Trage-Clips
aus Edelstahl.
max. Belastung bis zu 30 N/3 kg
inkl. allen erforderlichen Nebenarbeiten und Material
liefern und einbauen
Menge: 120,000 St

**2.2.9 Zulage für Brandschutzummantelung F30**
Ummanteln von Einbauteilen für Unterdecken.
liefern und einbauen
Feuerwiderstandsklasse DIN 4102-2 F30
für die Unterdecke allein bei Brandbeanspruchung von unten.
Maße in mm: Deckenausschnitt  100 x 100 mm, lichte Höhe: 100 mm.
Menge: 60,000 St

**2.2.10 Zulage für Brandschutzummantelung F90**
Ummanteln von Einbauteilen für Unterdecken.
liefern und einbauen
Feuerwiderstandsklasse DIN 4102-2 F90
für die Unterdecke allein bei Brandbeanspruchung von unten.
Maße in mm: Deckenausschnitt  100 x 100 mm, lichte Höhe: 100 mm.
Menge: 60,000 St

**2.2.11 Deckenrevisionsklappen F30 600x600**
Revisionsklappe F30 für vorbeschriebene Unterdecke liefern und einbauen
incl. zusätzlicher Unterkonstruktion/ Auswechslung,
vorgerichtet für Einbau in beplankte Konstruktionen,
mit flächenbündig eingeschraubter Hartgipsplatte,
Abmessung: 600 x 600 mm,
Ausgestattet mit Vierkant-Verriegelung
Menge: 10,000 St

**2.2.12 Deckenrevisionsklappen F90 600x600**
Revisionsklappe F90 für vorbeschriebene Unterdecke liefern und einbauen
incl. zusätzlicher Unterkonstruktion/ Auswechslung,
vorgerichtet für Einbau in beplankte Konstruktionen,
mit flächenbündig eingeschraubter Hartgipsplatte,
Abmessung: 600 x 600 mm,
Ausgestattet mit Vierkant-Verriegelung
Menge: 10,000 St

**2.2.13 Gerüste für eigene Arbeiten**
Gerüst für eigene Arbeiten liefern und vorhalten inkl.
mehrmaligem Umsetzten
Für die gesamte Dauer der Bauausführung
Menge: 1,000 psch

#### 2.3 Träger und Stützenverkleidung

**2.3.1 Stahlträger-Bekleidung, F90, mit UK**
Stahlträger-Bekleidung mit Unterkonstruktion
liefern und herstellen, lt. Prüfzeugnis
Einbaulage: abgehängten Decke durchstoßend
Profilart: NP 320
Trägerbreite: 400 mm
Trägerhöhe: 2600 mm
Bekleidung von Stahlträgern, drei- bis vierseitig, einschl. Unterkonstruktion
- Winkelprofil
- Stützenclips
- CD Profil
Brandschutztechnische Anforderungen an die Bekleidung,
Feuerwiderstandsklasse F90 nach DIN 4102-2.
Einbauhöhe über Fußboden 2,60 m.
Bekleidung mit Feuerschutzplatten, zweilagig,
Platten stumpf stoßen und verspachteln.
incl. sämtlicher Nebenarbeiten und Materialien

Einbauort: 2a.25
Menge: 7,600 m2

**2.3.2 Stahträger Bekleidung, F90, ohne UK**
Stahlträger-Bekleidung ohne Unterkonstruktion
liefern und herstellen, lt. Prüfzeugnis
Einbaulage: abgehängten Decke durchstoßend
Profilart: NP 320
Trägerbreite: 400 mm
Trägerhöhe: 2600 mm
Bekleidung von Stahlträgern, drei- bis vierseitig, Direktbefestigung
Brandschutztechnische Anforderungen an die Bekleidung,
Feuerwiderstandsklasse F90 nach DIN 4102-2.
Einbauhöhe über Fußboden 2,60 m.
Bekleidung mit Feuerschutzplatten, zweilagig,
Platten stumpf stoßen und verspachteln.
incl. sämtlicher Nebenarbeiten und Materialien

Einbauort: 2a.13, 2a. 14, 2a.17, 2a.19, 2a.21, 2a.22, 2a.23, 2a.24, 2a.25, 2a.26, 2a.01
Menge: 40,560 m2

**2.3.3 Zulage Ecken mit Eckschutzschienen**
Zulage Ecken ausbilden mit Eckschutzschiene
31/31/0,4 verzinkt, einbauen und nach Werksvorschrift
verspachteln.
incl. allen erforderlichen Nebenarbeiten und Material
liefern und einbauen.
Menge: 124,800 lfm

#### 2.4 Wandabsorber

**2.4.1 Akustikwandabsorber**
Bekleidungsfläche:  90 cm von OK FFB bis UK Decke 2,60 m
Formatbreite: 600 mm
Formathöhe:  1200 mm
Dargestelltes Leitfabrikat: Ecophon

ANGEBOTENES FABRIKAT
angebotener
Hersteller: '........................................'
  Bieterangabe

Bei eventuellen Alternativangeboten ist die
Gleichwertigkeit aller funktionalen Eigenschaften vom
Bieter schriftlich nachzuweisen.
Wird kein Hersteller vom Bieter genannt, ist das Leitfabrikat
vorausgesetzt und angeboten.

Akustikwandsystems
Akustikwandsystem 40 mm Glaswolle textile Oberfläche rahmenlos
bestehend aus Akustikwandplatten rechteckig
Akustikplatte aus Glaswolle
Format (mm): 600x600mm, 1200x300mm, 1200x600mm
Kantenausführung: SQ in Weiß oder Grau
Demontierbarkeit: leicht montierbar, sowie de- und montierbar
Gesamtgewicht: ca. 2,0 - 4,5kg/Stück
Oberfläche: sichtseitig wiederstandfähiges Textilgewebe
Rückseite: Glasvlies
Farbe: weiß, und oder grau, Nach Farbkarte des Herstellers
Farbe mit Bauherrn abzustimmen
Baustoffklasse: nicht brennbar, A2-s1,d0 (gem. DIN EN 13501-1)
Umwelteinfluss: vollständig recycelbar; aus recyceltem Altglas (Anteil > 70%) mit umweltfreundlichen Bindemittel; zertifiziert gemäß EPD Typ III
Äquivalente Absorptionsfläche AObj,
Reinigung: täglich Staubwischen und Staubsaugen möglich
Produktname: Ecophon Akusto One
System-Unterkonstruktion
leicht montierbar 2,0 - 4,5kg (UK + Akustikpaneel)
Montage
Alternative 1: Das Element ist mit Hilfe von Wandprofil und Absorberanker gemäß Montageanleitung M371 zu liefern und zu montieren.
Die Abnahmefertige Montage ist nach DIN EN 13964, nach den gültigen
Architektenplänen, Angaben der Bauleitung sowie den Hersteller-
Verarbeitungsrichtlinien auszuführen.
incl. allen erforderlichen Nebenarbeiten und Material
liefern und einbauen.

Einbauort: 2a.12
Menge: 1,440 m2

#### 2.5 Trockenestrich

**2.5.1 PE - Randdämmstreifen,**
PE-Randdämmstreifen als Kontaktbrückendämmung
an den Wänden, aufgehenden Bauteilen, in den Fugen
nach Fugenplan und Türrahmen auf geeigneter
Unterkonstruktion.

Abmessung:  b/h  8/100 mm
inkl. aller  notwendigen Nebenarbeiten und Materialien
liefern und fachgerecht einbauen.
Menge: 45,000 lfm

**2.5.2 Fertigteilestrich aus Gipsfaserpl.mit WF**
Fertigteilestrich aus monolithischen Gipsfaserplatten mit Stufenfalz 35 mm,
liefern und verlegen.
Gipsfaserplatte: 18 mm
Dämmschichtdicke: 10 mm.
als Verbundelement mit Trittschalldämmschicht aus Holzfaser-Dämmstoff DIN EN 13171, dynamische Steifigkeit in MN/³ ≥ 40,
Stöße/ Falze sind fachgerecht zu verkleben und verschrauben, nach ausreichender Trocknung ist überschüssiger Kleber bündig ab zu stoßen.
Auf Rohfußboden,mit Ausgleichsschicht .
Feuerwiderstandsklasse DIN 4102-2 F60
Brandbelastung von der Deckenoberseite.
Zur Aufnahme von stuhlrollenfesten Bodenbelägen/Fliesenbelägen.

Inklusive Vorbereitung Untergrund, Reinigung
angebotenes Fabrikat: ..........................................
  (Bieterangabe)
Menge: 350,000 m2

#### 2.6 Stundenlohnarbeiten

**2.6.1 Stundenlohnarbeiten Facharbeiter**
Für evtl. erforderliche Arbeiten, die nicht im Leistungsverzeichnis erfaßt sind und gegen Nachweis zur Ausführung kommen,
werden berechnet für: Facharbeiter
Menge: 5,000 h

**2.6.2 Stundenlohnarbeiten Bauhelfer**
Für evtl. erforderliche Arbeiten, die nicht im
Leistungsverzeichnis erfaßt sind und gegen Nachweis zur
Ausführung kommen,
werden berechnet für: Bauhelfer
Menge: 5,000 h

### 3 Trockenbau Ebene 3

#### 3.1 Trockenbau Wände

**3.1.1 Metallständerwand GKB 150 mm 2x12,5 mm**
Nichttragende innere Trennwand DIN 4103-1 als Montagewand liefern und einbauen.

Allgemeines
-  Wandhöhe 2,64 - 3,20 m
-  Wanddicke 150 mm
-  Korrosivitätskategorie DIN EN ISO 12944: C1
-  Achsabstand 625 mm
-  Deckenanschluss an: Stahlbetondecke
-  Bodenanschluss an: Rohfußboden
-  Brandschutzanforderung: ohne
-  umlaufende Anschlüsse starr

Unterkonstruktion
-  aus korrosionsgeschützten Stahlblechprofilen DIN 18182-1
-  Metallständer CW 100 C1
-  Boden und Deckenanschlüsse mit Randprofilen UW 100 C1
-  Befestigung mit bauaufsichtlich zugelassenen Befestigungsmitteln
-  Berücksichtigung des Korrosionsschutzes
Dämmschicht
-  aus Mineralwolle nach DIN EN 13162
-  Dicke 90 mm
-  Wärmeleitfähigkeit λ ≤ 0,040 W/(mK)
-  längenbezogener Strömungswiderstand nach DIN EN 29053: r ≥ 5 kPa·s/m²
-  einlagig, dicht stoßen, abrutschsicher verlegen
Beplankung
-  beidseitig aus GKB
-  Plattendicke: 2 x 12,5 mm
-  Verschraubung mit geeigneten Befestigungsmitteln
Fugenverspachtelung sowie vollflächige Verspachtelung zur Aufnahme von
Fliesen/Anstrich/Tapete/Oberputz, Qualität Q2.
incl. allen erforderlichen Nebenarbeiten und Material
liefern und einbauen

Einbauort: 3a.20, 3a.06, 3a.19, 3a.18, 3a.16, 3a.14, 3a.10, 3a.09, 3a.08
Menge: 244,664 m2

**3.1.2 Metallständerwand erhöhter Schallschutz GKB 150 mm**
Metallständerwand GKB mit erhöhten Schallschutzanforderungen
Beinhaltet alle erforderlichen Materialien und Leistungen zur Herstellung einer ca. 150 mm starken Trockenbauwand mit einem bewerteten Schalldämmmaß R’w ≥ 57 dB, gemäß DIN 4109 und den anerkannten Regeln der Technik.
Allgemeines
-  Wandhöhe 3,50 m
-  Wanddicke 150 mm
-  Korrosivitätskategorie DIN EN ISO 12944: C1
-  Achsabstand 625 mm
-  Deckenanschluss an: Stahlbetondecke
-  Bodenanschluss an: Rohfußboden
-  Brandschutzanforderung: ohne
-  umlaufende Anschlüsse starr

Unterkonstruktion
-  aus korrosionsgeschützten Stahlblechprofilen DIN 18182-1
-  Metallständer CW 50 C1
-  Boden und Deckenanschlüsse mit Randprofilen UW 50 C1
-  Befestigung mit bauaufsichtlich zugelassenen Befestigungsmitteln
-  Berücksichtigung des Korrosionsschutzes
Dämmschicht
-  aus Mineralwolle nach DIN EN 13162
-  Dicke 40 mm
-  Wärmeleitfähigkeit λ ≤ 0,040 W/(mK)
-  längenbezogener Strömungswiderstand nach DIN EN 29053: r ≥ 5 kPa·s/m²
-  einlagig, dicht stoßen, abrutschsicher verlegen
Beplankung
-  beidseitig aus GKB
-  Plattendicke: 2 x 12,5 mm
-  Verschraubung mit geeigneten Befestigungsmitteln
Fugenverspachtelung sowie vollflächige Verspachtelung zur Aufnahme von
Fliesen/Anstrich/Tapete/Oberputz, Qualität Q2.
incl. allen erforderlichen Nebenarbeiten und Material
liefern und einbauen

Einbauort: 3a.20, 3a.06, 3a.19, 3a.18, 3a.16, 3a.14, 3a.10, 3a.09, 3a.08
Menge: 244,664 m2

**3.1.3 Zulage Brandschutz Wände, F30**
Zulage für die Ausführung von Trockenbauwänden in Feuerwiderstandsklasse F30 gemäß den geltenden bauaufsichtlichen Vorschriften und Zulassungen.
Ausführung der Wandkonstruktion als geprüfter und zugelassener Brandschutzaufbau, bestehend aus geeigneter Metallunterkonstruktion, beidseitiger Beplankung mit brandschutzwirksamen Gipsplatten in erforderlicher Lage und Dicke.
Inklusive aller erforderlichen Maßnahmen zur Sicherstellung der Feuerwiderstandsdauer, wie z. B. fachgerechte Fugenausbildung, Verspachtelung mit zugelassenen Materialien sowie brandschutztechnisch geeignete Anschlüsse an angrenzende Bauteile.
Ausführung nach Herstellerrichtlinien, Prüfzeugnissen und DIN-Normen.
Abrechnung als Zulage zur jeweiligen Trockenbauwandfläche.
Menge: 45,000 m2

**3.1.4 Zulage Brandschutz Wände, F90**
Zulage für die Herstellung von Trockenbauwänden in Feuerwiderstandsklasse F90 gemäß bauaufsichtlicher Zulassung, DIN 4102 bzw. EN 13501 und den jeweils gültigen Brandschutzanforderungen.
Ausführung als geprüfte Brandschutzkonstruktion mit verstärkter Metallunterkonstruktion, mehrlagiger Beplankung aus speziellen Brandschutzplatten in erforderlicher Plattenstärke und Anordnung.
Einschließlich aller brandschutzrelevanten Nebenleistungen wie fachgerechte Ausbildung von Fugen, Stößen, Anschlüssen, Durchdringungen sowie Verwendung zugelassener Spachtel- und Dichtstoffe.
Montage strikt nach Systemvorgaben des Herstellers und den zugehörigen Prüfzeugnissen.
Abrechnung als gesonderte Zulage zur Trockenbauwand.
Menge: 70,000 m2

**3.1.5 Zulage für Türöffnung**
Zulage für Türöffnung herstellen in Gipskarton- bzw. Gipsfaserplatten-
Montagewand mit Türpfosten aus UA-Ständerprofilen, mit Türpfosten
Steckwinkel, Sturz als CW Profil inkl. aller erforderlichen Verstärkungsprofile
sowie Kopfstück und Fußplatte.
Bauöffnungsmaße:  bis 0,765 x 2,135 m
Wanddicke (Einfachständer):  100 -  300 mm
incl. allen erforderlichen Nebenarbeiten und Material
liefern und einbauen
Menge: 8,000 St

**3.1.6 Zulage Eckausbildung an vorhandenes Bauteil,**
Innen- und Außenecken als Anschluss an vorhandenes Bauteil,
stumpf anschließen und verspachteln.
Menge: 57,000 lfm

**3.1.7 Zulage T-Verbindung**
Zulage T-Verbindung mit starrer Verbindung/
mit starrer Verbindung und unterbrochener Beplankung/
mit Inneneckprofilen.
Menge: 18,000 St

**3.1.8 Zulage gleitender Anschluss für Metallständerwände**
Zulage zu vorgenannten Metallständerwände bis
150 mm
für die Ausführung eines gleitenden Deckenanschlusses
einschl. aller notwendigen Profilschienen.
incl. aller Nebenarbeiten und Materialien

Einbauort: alle Wände u. Vorsatzschalen der 3. Ebene
Menge: 30,150 lfm

**3.1.9 Zulage Eckschutzschienen**
Zulage Ecken ausbilden mit Eckschutzschiene 31/31/0,4 verzinkt,
Wandhoch einbauen und nach Werksvorschrift verspachteln.
Menge: 12,000 lfm

**3.1.10 Fensterschwert**
Herstellen eines Fensterschwerts / einer Fensterlaibung in
Trockenbauweise als verjüngte Konstruktion,
anschließbar an eine vorhandene Trockenbauwand.
Ausführung gemäß DIN 18180/18181, DIN 4102, DIN 18340, DIN 18202
sowie Herstellerangaben für Gipsfaserplatten und Dämmstoffe.
Leistungsumfang:
- Erstellen einer verjüngten Trockenbaukonstruktion zwischen bestehender Wand und Fensteröffnung. Die Verjüngung ist so auszuführen, dass sie exakt auf das Profil und die Tiefe der Fensterrahmenkonstruktion abgestimmt ist.
- Herstellen der Unterkonstruktion aus UD 30-Profilen, ggf. ergänzt durch CW-Profile; maß- und fluchtgerechte Ausrichtung.
- Schallentkoppelte Montage aller Anschlussbereiche durch durchgehende Trennwandstreifen (z. B. PE oder mineralisch) an Bestandswänden, Decke und Boden.
- Einbau einer Hinterfüllung / Hinterfütterung der Konstruktion aus geeigneten Materialien (z. B. Mineralwolle, Holzfaser oder zugelassener, druckfester Hinterfütterungsstoff), zur formstabilen Unterstützung der Gipsfaserbeplankung.
- Dämmung der Laibung mit Mineral- oder Steinwolle gemäß energetischer bzw. akustischer Anforderung (R`w = 56 dB)
- Bekleidung der Konstruktion mit doppellagigen Gipsfaserplatten, lagenversetzt, gemäß Herstellerangaben (z. B. Fermacell oder gleichwertig).
- Einarbeitung einer Lage Stahlblech 0,2mm zwischen der ersten und zweiten Lage GKB
- Befestigung der Gipsfaserplatten mit zugelassenen Schnellbauschrauben in vorgeschriebenen Abständen; sauberer Plattenzuschnitt entlang der Fensteröffnung.
- Ausbildung der sichtbaren Kanten, Ecken und Übergänge mit Eckschutzschienen bzw. geeigneten Anschlussprofilen.
- Spezialanschluss an Fensterrahmen mittels zugelassenem Anschlussprofil oder Dichtband (luftdicht, rissminimierend, dauerelastisch).
Oberflächenbearbeitung:
- Verspachteln aller Fugen der ersten und zweiten Lage sowie aller Schraubstellen.
- Herstellung einer spachtelfertigen Oberfläche in Qualitätsstufe Q2:
- Füllen der Fugen, Anbringen von Fugengewebestreifen (falls systemgefordert), Feinspachtelung zur egalisierten Oberfläche, geeignet für Anstriche und weitere Oberflächenbeschichtungen.
Besondere Hinweise:
- Die Hinterfütterung ist vollflächig zu schließen und muss tragfähig, formstabil und hohlraumfrei eingebaut werden.
- Dämmstoff darf keine Setzungen verursachen und ist vollflächig an die Unterkonstruktion anzulegen.
- Maßliche Genauigkeit gemäß DIN 18202, besonders bei Flächenübergängen und Laibungsbreiten.
- Schutz der Fensterrahmen, Glasflächen und benachbarten Bauteile während aller Arbeiten.
- Entsorgung aller Reststoffe und Verpackungen.
Menge: 8,640 m2

**3.1.11 Trockenbauschale als Brüstung, schalldämmend**
Vorsatzschale mit einer Lage OSB 12mm und schalldämmenden Gipskartonplatten als Sichtbeplankung, 12,5mm

Schalldämmmaß 62dB
Aussteifende Konstruktion

Gipskartonplatten-Vorsatzschale mit CW-Profil: 50/50/0,6 mm liefern und einbauen
-  Dämmdicke: 40 mm
-  Mindestrohdichte: 40 kg/m3
-  Baustoffklasse Dämmung: A1
-  Höhe bis ca. 1,30 m
-  Brüstungsanschluss an: Fensterfassade/Profile
-  Bodenanschluss an: Rohfußboden
-  einfach Ständerwerk
-  Abstand der Vorsatzschale zur Wand ca. 20-30 cm

Unterkonstruktion
-  Ständerprofile Stahlblechprofil verzinkt CW 50
-  Achsabstand 625 mm
-  Befestigung mit bauaufsichtlich zugelassenen Befestigungsmitteln
-  unter Berücksichtigung des Korrosionsschutzes
Dämmschicht
-  aus Mineralwolle nach DIN EN 13162
-  Dicke 40 mm
-  einlagig, dicht stoßen, abrutschsicher verlegen
Beplankung
-  1. Lage OSB 12mm, als Verstärkung
-  2. Lage GKB, Plattendicke 1 x 12,5 mm
-  Verschraubung mit geeigneten Befestigungsmitteln
Fugenverspachtelung sowie vollflächige Verspachtelung zur Aufnahme von
Fliesen/Anstrich/Tapete/Oberputz, Qualität Q2.
incl. allen erforderlichen Nebenarbeiten und Material
liefern und einbauen.

Einbauort: Mehrzweckraum, Luftraum und Fassade Nord
Menge: 130,923 m2

**3.1.12 Zulage zur Vorposition**
Anschluss der Brüstungsvorsatzschale an Fensterfassade
mit geeigneten Befestigungsmitteln,
selbstbohrende Schrauben, max. 32mm
Menge: 109,800 m

**3.1.13 Durchführung GKB**
Einzeldurchführungen bei zwei Lagen
12.5mm Beplankung herstellen.
Brandschutzabforderung: keine
incl. aller Nebenarbeiten und Material
Menge: 20,000 St

**3.1.14 Wandrevisionsklappen, blech, 40x40cm**
Revisionsklappe für Metallständerwände liefern und einbauen,
incl. Auswechslung,
für den Einbau in 2x12,5 mm dick beplankte Konstruktionen,
Standardausführung
Oberfläche in Metalloptik weiß pulverbeschichtet,
Abmessung: 400 x 400 mm,
Ausgestattet mit Vierkant-Verriegelung.
Menge: 1,000 St

**3.1.15 Wandrevisionsklappen mit Gipskartoneinlage, 40x40cm**
Aluminiumrahmen mit flächenbündiger Gipskartoneinlage (12,5 mm),
oberflächenfertig (Q2) für Malerarbeiten/Fliesen
mit Schnappverschluss/Druckverschluss
Abmessung: 400x400 mm
Menge: 1,000 St

**3.1.16 Gerüste für eigene Arbeiten**
Gerüst für eigene Arbeiten liefern und vorhalten inkl.
mehrmaligem Umsetzten
Für die gesamte Dauer der Bauausführung
Menge: 1,000 psch

#### 3.2 Trockenbau Unterdecken

**3.2.1 GK-Decke, F30, Schalloptimiert**
Herstellung einer Trockenbaudecke mit Feuerwiderstand F30 von unten und oben, gemäß DIN 18180/18181, DIN 4102, DIN 18340 und den Systemvorgaben des Herstellers
Einbauhöhe: 2,75m
Abhängehöhe: 70cm
Befestigungsuntergrund: Stahlbeton/ Stahlträger (Abhängung durch Stützenclips und Nonius)
1. Unterkonstruktion (Metall)
- Herstellung einer Unterkonstruktion gemäß geprüften F30-Systemen,
Abhängung bis 80cm
-Schallentkopplung durch umlaufende Trennwandstreifen zwischen Profil und Wand
- Randwinkel inklusive
2. Dämmung / Akustik
- Dämmstoffdicke gemäß schall- und brandschutztechnischen Anforderungen (typ. 40–60 mm).
- Vollflächige Verlegung zur Erreichung der akustischen Anforderungen.
- Verbesserung der Schallabsorption durch schallentkoppelte Profilauflager.
3. Beplankung
- Zweifache Beplankung mit zugelassenen F30-Feuerschutzplatten (Gipskartonplatten GKF F30 oder Gipsfaserplatten F30
- Plattenstärken gemäß Hersteller für freitragende F30-Konstruktionen (z. B. 2 × 12,5 mm GKF oder 2 × 10–12,5 mm Gipsfaser)
- Beplankung lagenversetzt, Schraubenabstände nach Herstellerangaben
- Fugen, Kanten und Schrauben verspachtelt (Q2).
4. Anschlüsse / Durchführungen
- Anschlüsse an Wände mit UD-Profilen und umlaufenden Trennwandstreifen
- Rohr- und Kabeldurchführungen brandschutzgerecht ausführen (z. B. Manschetten oder Verschlüsse gemäß Zulassung)
- Keine offenen Fugen oder Durchdringungen zulässig
5. Oberflächenfertigstellung
- Fachgerechtes Spachteln aller Fugen und Schrauben.
- Ausführung der Oberflächenqualität in Q2, geeignet für Anstrich, Tapezier- oder sonstige Endbeschichtung

angebotenes
Fabrikat: '........................................' Bieterangabe

Einbauort: 3a.05.2
Menge: 9,730 m2

**3.2.2 GK-Decke, F90, Schalloptimiert**
Herstellung einer Trockenbaudecke mit Feuerwiderstand F90 von unten und oben sowie verbesserter akustischer Dämmung gemäß DIN 18180/18181, DIN 4102, DIN 18340 sowie Herstellerangaben für Gipsfaserplatten, Dämmstoffe und akustische Systeme.
1. Unterkonstruktion:
Unterkonstruktion (Metall)
- Herstellung einer Unterkonstruktion gemäß geprüften F90-Systemen,
Abhängung bis 65cm
- Befestigungsuntergrund: Stahlbeton/ Stahlträger (Abhängung durch Stützenclips und Nonius)
-Schallentkopplung durch umlaufende Trennwandstreifen zwischen Profil und Wand
- Randwinkel inklusive
2. Dämmung / Hinterfütterung:
- Einlegen von Mineralwolle / Steinwolle oberhalb der Profile, Vollflächige Hinterfütterung ohne Lücken, Dämmstoffdicke entsprechend Herstellerangabe für F90 und Schallschutz
3. Beplankung:
- Zwei Lagen Gipsfaserplatten F90, Lagen versetzt, Schrauben versetzt nach Herstellerangabe, Kanten, Ecken, Fugen fachgerecht verspachteln
- Plattenstärke gemäß Herstellerangaben für das verwendete F90-System (z. B. 2 × 15 mm Gipsfaserplatten F90).
4. Durchführungen / Anschlüsse:
- Übergänge zu Wänden: UD-Profile + Trennstreifen / Brandschutzband, Rohr- oder Kabeldurchführungen: zugelassene Brandschutzmanschetten, Keine Lücken
5. Oberflächenfertigstellung:
- Spachteln aller Fugen, Schrauben und Kanten, Qualitätsstufe Q2, bereit für Endbeschichtung
Besondere Hinweise:
- Nur zugelassene F90-Systeme verwenden (Herstellerdatenblatt beachten), Lagenversatz und Schraubenabstände nach Prüfzeugnis einhalten, Decke muss F90 von unten und oben erfüllen (Raum darunter und darüber geschützt)
- Akustische Anforderungen werden durch schalltechnisch wirksame Mineralwolle, schallentkoppelte Profilauflager und umlaufende Trennstreifen erfüllt.
angebotenes
Fabrikat: '........................................' Bieterangabe
Einbauort: 3a.04, 3a.05
Menge: 57,530 m2

**3.2.3 GK-Raster Decke, 60x60cm, ungelocht**
Herstellung einer abgehängten, revisionierbaren Akustik-Elementdecke gemäß DIN 18168, DIN 18182, DIN 18340 und den anerkannten Regeln der Technik. Ausführung mit Akustikplatten in einem verdeckten Tragschienensystem, werkseitig beschichtet, Raster 60x60cm
Nach bauzeitl. Vorbild (GK glatt, schmale Kreuzfugen)
Einlage v. glatten Gipsplatten nach EN 14190 mit einem robusten, glasfaserverstärkten Gipskern, einer fertig lackierten, weißen Oberfläche und einer besonders edlen Kantenausbildung. Plattenrückseite mit weiß kaschiertes Faservlies. Die T-Schienen halb verdeckt sichtbar, sodass schmale Kreuzfugen entstehen.

- Schallabsorbierend
- Brandverhalten A2-s1, d0
- Fertig lackierte Oberfläche
- Für revisionierbare Decken
- Für sichtbare Schienen, Kantenausbildung A+
- Einfache Verabeitung
1. Unterkonstruktion (verdecktes Schienensystem)
- Montage eines verdeckten Decken-Schienensystems mit Profilbreite 24 mm.
- Abhänger mit Höhenjustierung gemäß statischen Anforderungen
- Ausrichtung der Profile gemäß Raumgeometrie und Herstellerleitfäden vergleichbarer Akustik-Elementdecken
- Tragendes Schienensystem für abgehängte Decken nach DIN
2. Akustik-Elementplatten (ungelocht, weiß beschichtet)
- Einlegen von Akustik-Elementplatten aus Gips oder gipsgebundenem Material mit folgenden Eigenschaften:- ungelochte Sichtfläche, Werkseitige  weiße Beschichtung, Kantenform passend für verdeckte 24-mm-Schienen  systeme, Stärke ca. 12,5 mm (oder systemgleichwertig), Saubere, geschlossene Oberfläche ohne sichtbare Schrauben oder Fugen
- Platten passgenau in das verdeckte Schienensystem einlegen.
3. Akustische Wirksamkeit / Hohlraumgestaltung
- Systembedingt schallwirksame Decke aufgrund schallabsorbierender Hohlraumkonstruktion
- Auf Wunsch des Planers: Einlage von Mineralwolle (optional), lose im Hohlraum einzulegen, ohne auf die Platten aufzulegen
4. Revisionierbarkeit
- Die Decke ist vollständig revisionierbar, d. h. einzelne Platten können werkzeuglos entnommen und wieder eingesetzt werden (z. B. für Wartung, Installationen, Leuchten)
5. Randanschlüsse / Abschlussleisten
- Fachgerechte Ausbildung der Deckenränder mit passenden Abschlusswinkeln oder Profilleisten.
- Fugenfreie, optisch saubere Anschlüsse an Wände und Vorsprünge.
6. Oberflächenqualität
- Werkseitig weiß beschichtete Oberfläche, für Endnutzung geeignet; kein zusätzlicher Anstrich erforderlich.

siehe Referenzliste

angebotenes
Fabrikat: '........................................' Bieterangabe

Einbauort: 3a.05.1
Menge: 56,180 m2

**3.2.4 GK-Raster Decke, 60x60cm, gelocht**
Herstellung einer abgehängten, revisionierbaren Akustik-Elementdecke gemäß DIN 18168, DIN 18182, DIN 18340 und den anerkannten Regeln der Technik. Ausführung mit Akustikplatten in einem verdeckten Tragschienensystem, werkseitig beschichtet, Raster 60x60cm
Einlage v. gelochten Gipsplatte (Lochbild: 3,5/8,3 Quadratlochung) nach EN 14190 mit einem robusten, glasfaserverstärkten Gipskern, einer fertig lackierten, weißen Oberfläche und einer besonders edlen Kantenausbildung. Plattenrückseite mit weiß kaschiertes Faservlies. Die T-Schienen halb verdeckt sichtba, sodass schmale Kreuzfugen entstehen.

- Schallabsorbierend
- Brandverhalten A2-s1, d0
- Fertig lackierte Oberfläche
- Für revisionierbare Decken
- Für sichtbare Schienen, Kantenausbildung A+
- Einfache Verarbeitung
  - Überstreichbar

1. Unterkonstruktion (halb verdecktes Schienensystem)
- Montage eines verdeckten Decken-Schienensystems mit Profilbreite 24 mm.
- Abhänger mit Höhenjustierung gemäß statischen Anforderungen
- Ausrichtung der Profile gemäß Raumgeometrie und Herstellerleitfäden vergleichbarer Akustik-Elementdecken
- Tragendes Schienensystem für abgehängte Decken nach DIN
2. Akustik-Elementplatten (gelocht, weiß beschichtet)
- Einlegen von Akustik-Elementplatten aus Gips oder gipsgebundenem Material mit folgenden Eigenschaften:- gelochte Sichtfläche, Werkseitige  weiße Beschichtung, Kantenform passend für verdeckte 24-mm-Schienen  systeme, Stärke ca. 12,5 mm (oder systemgleichwertig), Saubere, geschlossene Oberfläche ohne sichtbare Schrauben. Schmale Fugenausbildung.
- Platten passgenau in das verdeckte Schienensystem einlegen.
3. Akustische Wirksamkeit / Hohlraumgestaltung
- Systembedingt schallwirksame Decke aufgrund schallabsorbierender Hohlraumkonstruktion
4. Revisionierbarkeit
- Die Decke ist vollständig revisionierbar, d. h. einzelne Platten können werkzeuglos entnommen und wieder eingesetzt werden (z. B. für Wartung, Installationen, Leuchten)
5. Randanschlüsse / Abschlussleisten
- Fachgerechte Ausbildung der Deckenränder mit passenden Abschlusswinkeln oder Profilleisten.
- Fugenfreie, optisch saubere Anschlüsse an Wände und Vorsprünge.
6. Oberflächenqualität
- Werkseitig weiß beschichtete Oberfläche, für Endnutzung geeignet; kein zusätzlicher Anstrich erforderlich.

siehe Referenzliste

angebotenes
Fabrikat: '........................................' Bieterangabe

Einbauort: 3a.01, 3a.08, 3a.09, 3a.10, 3a.11, 3a. 12, 3a. 13, 3a.14, 3a. 15, 3a.16, 3a.17, 3a.18, 3a.22
Menge: 372,720 m2

**3.2.5 Abgehängte GK-Decke, F90**
Unterdecke gemäß DIN 18168-1 liefern und montieren

Allgemeines:
-  Einbauhöhe bis 3,00 m
-  Befestigungsuntergrund: Stahlbeton
-  Feuerwiderstandsklasse: R EI 90-M
Unterkonstruktion
-  Randwinkel inklusive
-  verzinkten Stahlblechprofilen DIN 18182-1
-  Grund- und Tragprofile CD 60x27
-  Abhängung durch Nonius, 1,20m
-  befestigen mit bauaufsichtlich zugelassenen Befestigungsmitteln
-  erforderliche Zugversuche für die o.g. Deckenkonstruktionen sind in diese
  Position mit einzukalkulieren

Dämmung
-  2 lagen Mineralwolle nach DIN EN 13162
-  Dicke 2 x 30 mm
-  Wärmeleitfähigkeit λ ≤ 0,040 W/(mK)
-  längenbezogener Strömungswiderstand nach DIN EN 29053: r ≥ 5  kPa·s/m²
-  zweilagig, dicht stoßen, abrutschsicher verlegen
Beplankung
-  einsseitig aus GM-F
-  Plattendicke 2 x 12,5 mm (Plattendicke lt. Prüfzeugnis)
-  Verschraubung mit geeigneten Befestigungsmitteln

angebotenes
Fabrikat: '........................................' Bieterangabe

Verspachtelung der Gipsplatten gemäß Merkblatt Nr. 2 des Bundesverbandes der Gipsindustrie e.V. Qualitätsstufe Q2 Standardverspachtelung,
inkl. aller erforderlichen Nebenarbeiten und Material

Einbauort: 3a.03.2, 3a.04, 3a.05, 3a.06, 3a.19, 3a.20
Menge: 133,950 m2

**3.2.6 Zulage Weitspannträger**
Zulage Ausführung Decke freitragend

Tragprofile als Doppelprofile UA 125, Randbefestigung mit UW 125,
Verbindung mit Randprofil durch Anschluss- und Verbindungswinkel,
Befestigung mit für den Untergrund geeignetem Befestigungsmittel, Befestigungsabstand gem. Herstellervorgaben.

In Bereichen, wo eine Abhängung nicht möglich ist
Menge: 100,000 m2

**3.2.7 Abschlussschürze, gerade, Höhe bis 40 cm**
Abschlussschürze zur Unterdecke aus Vorpositionen,
Abgehängte Decke, 1x12,5mm

Ausführung wie Unterdecke, jedoch als vertikaler, gerader Abschluss/Abschottung der Unterdecken, aus Profilen der abgehängten Decke, aus Gipsplatten

Beplankung aus Gipsbauplatten, einlagig, Plattendicke
12,5 mm

Anschlüsse zu den Wand- und Deckenflächen abrisssicher überspannen, Oberflächenausbildung in Standardverspachtelung, Qualitätsstufe Q2 (Grundverspachtelung plus Nachverspachtelung)
ggf. Fugenbewehrung gemäß Herstellerangaben

zur Herstellung eines Deckenabschlusses vor Fensterfront, 3. Ebene
Einschl. zusätzlicher Unterkonstruktion, Verbindungsmittel, Kantenschutzprofilenund Eckprofilen für die Ausführung als senkrechte Fläche, zum Anschluss an die anschließenden geraden Deckenflächen

Einbauhöhe: bis 3,50 m
Beplankung: 1 x 12,5 mm GK
Plattentyp: A (GKB)
Höhe Abschlussschürze: bis 40 cm
Winkel: 90°
Einzellängen: bis 5,0 m

Einbauort: 3a.01, 3a.09, 3a.10, 3a.11, 3a.12, 3a.13, 3a.14, 3a.15, 3a.16, 3a.17, 3a.18
Menge: 46,370 m2

**3.2.8 Unterkonstruktion für Leuchten**
Wechsel/ verstärkte UK für Einlegeleuchten, Aufbauleuchten u. Pendelleuchten als Zulage, zu vorbeschriebener Deckenbekleidung/ Unterdecke.
Die Überbrückung ist für Integrationen in zum System
passenden Akustikdecken.
In Längen bis 592 mm oder bis 1192 mm
geeignet für die Integration von Beleuchtung, Schildern,
Rauchmelder etc.
Konstruktion mit Profil aus verzinktem Stahl, Trage-Clips
aus Edelstahl.
max. Belastung bis zu 30 N/3 kg
inkl. allen erforderlichen Nebenarbeiten und Material
liefern und einbauen
Menge: 40,000 St

**3.2.9 Zulage für Brandschutzummantelung F30**
Ummanteln von Einbauteilen für Unterdecken.
liefern und einbauen
Feuerwiderstandsklasse DIN 4102-2 F30
für die Unterdecke allein bei Brandbeanspruchung von unten.
Maße in mm: Deckenausschnitt  100 x 100 mm, lichte Höhe: 100 mm.
Menge: 60,000 St

**3.2.10 Zulage für Brandschutzummantelung F90**
Ummanteln von Einbauteilen für Unterdecken.
liefern und einbauen
Feuerwiderstandsklasse DIN 4102-2 F90
für die Unterdecke allein bei Brandbeanspruchung von unten.
Maße in mm: Deckenausschnitt  100 x 100 mm, lichte Höhe: 100 mm.
Menge: 60,000 St

**3.2.11 Deckenrevisionsklappen F30 600x600**
Revisionsklappe F30 für vorbeschriebene Unterdecke liefern und einbauen
incl. zusätzlicher Unterkonstruktion/ Auswechslung,
vorgerichtet für Einbau in beplankte Konstruktionen,
mit flächenbündig eingeschraubter Hartgipsplatte,
Abmessung: 600 x 600 mm,
Ausgestattet mit Vierkant-Verriegelung
Menge: 10,000 St

**3.2.12 Deckenrevisionsklappen F90 600x600**
Revisionsklappe F90 für vorbeschriebene Unterdecke liefern und einbauen
incl. zusätzlicher Unterkonstruktion/ Auswechslung,
vorgerichtet für Einbau in beplankte Konstruktionen,
mit flächenbündig eingeschraubter Hartgipsplatte,
Abmessung: 600 x 600 mm,
Ausgestattet mit Vierkant-Verriegelung
Menge: 10,000 St

**3.2.13 Gerüste für eigene Arbeiten**
Gerüst für eigene Arbeiten liefern und vorhalten inkl.
mehrmaligem Umsetzten
Für die gesamte Dauer der Bauausführung
Menge: 1,000 psch

#### 3.3 Träger und Stützenverkleidung

**3.3.1 Stahlträger-Bekleidung, F90, mit UK**
Stahlträger-Bekleidung mit Unterkonstruktion
liefern und herstellen, lt. Prüfzeugnis
Einbaulage: abgehängten Decke durchstoßend
Profilart: NP 320
Trägerbreite: 400 mm
Trägerhöhe: 2600 mm
Bekleidung von Stahlträgern, drei- bis vierseitig, einschl. Unterkonstruktion
- Winkelprofil
- Stützenclips
- CD Profil
Brandschutztechnische Anforderungen an die Bekleidung,
Feuerwiderstandsklasse F90 nach DIN 4102-2.
Einbauhöhe über Fußboden 2,60 m.
Bekleidung mit Feuerschutzplatten, zweilagig,
Platten stumpf stoßen und verspachteln.
incl. sämtlicher Nebenarbeiten und Materialien
Menge: 1,000 m2

**3.3.2 Stahlträger-Bekleidung, F90, ohne UK**
Stahlträger-Bekleidung ohne Unterkonstruktion
liefern und herstellen, lt. Prüfzeugnis
Einbaulage: abgehängten Decke durchstoßend
Profilart: NP 320
Trägerbreite: 400 mm
Trägerhöhe: 2600 mm
Bekleidung von Stahlträgern, drei- bis vierseitig, Direktbefestigung
Brandschutztechnische Anforderungen an die Bekleidung,
Feuerwiderstandsklasse F90 nach DIN 4102-2.
Einbauhöhe über Fußboden 2,60 m.
Bekleidung mit Feuerschutzplatten, zweilagig,
Platten stumpf stoßen und verspachteln.
incl. sämtlicher Nebenarbeiten und Materialien
Menge: 65,000 m2

**3.3.3 Zulage Ecken mit Eckschutzschienen**
Zulage Ecken ausbilden mit Eckschutzschiene 31/31/0,4 verzinkt,
Wandhoch einbauen und nach Werksvorschrift verspachteln.
Menge: 130,000 lfm

#### 3.4 Wandabsorber

**3.4.1 Akustik Wandabsorber**
Bekleidungsfläche:  90 cm von OK FFB bis UK Decke 2,60 m
Formatbreite: 600 mm
Formathöhe:  1200 mm
Dargestelltes Leitfabrikat: Ecophon

ANGEBOTENES FABRIKAT
angebotener
Hersteller: '........................................'
  Bieterangabe

Bei eventuellen Alternativangeboten ist die
Gleichwertigkeit aller funktionalen Eigenschaften vom
Bieter schriftlich nachzuweisen.
Wird kein Hersteller vom Bieter genannt, ist das Leitfabrikat
vorausgesetzt und angeboten.

Akustikwandsystems
Akustikwandsystem 40 mm Glaswolle textile Oberfläche rahmenlos
bestehend aus Akustikwandplatten rechteckig
Akustikplatte aus Glaswolle
Format (mm): 600x600mm, 1200x300mm, 1200x600mm
Kantenausführung: SQ in Weiß oder Grau
Demontierbarkeit: leicht montierbar, sowie de- und montierbar
Gesamtgewicht: ca. 2,0 - 4,5kg/Stück
Oberfläche: sichtseitig wiederstandfähiges Textilgewebe
Rückseite: Glasvlies
Farbe: weiß und oder grau, Nach Farbkarte des Herstellers
Farbe mit Bauherrn abzustimmen
Baustoffklasse: nicht brennbar, A2-s1,d0 (gem. DIN EN 13501-1)
Umwelteinfluss: vollständig recycelbar; aus recyceltem Altglas (Anteil > 70%) mit umweltfreundlichen Bindemittel; zertifiziert gemäß EPD Typ III
Äquivalente Absorptionsfläche AObj,
Reinigung: täglich Staubwischen und Staubsaugen möglich
Produktname: Ecophon Akusto One
System-Unterkonstruktion
leicht montierbar 2,0 - 4,5kg (UK + Akustikpaneel)
Montage
Alternative 1: Das Element ist mit Hilfe von Wandprofil und Absorberanker gemäß Montageanleitung M371 zu liefern und zu montieren.
Die Abnahmefertige Montage ist nach DIN EN 13964, nach den gültigen
Architektenplänen, Angaben der Bauleitung sowie den Hersteller-
Verarbeitungsrichtlinien auszuführen.
incl. allen erforderlichen Nebenarbeiten und Material
liefern und einbauen.
Menge: 8,640 m2

#### 3.5 Trockenestrich

**3.5.1 PE - Randdämmstreifen,**
PE-Randdämmstreifen als Kontaktbrückendämmung
an den Wänden, aufgehenden Bauteilen, in den Fugen
nach Fugenplan und Türrahmen auf geeigneter
Unterkonstruktion.

Abmessung:  b/h  8/100 mm
inkl. aller  notwendigen Nebenarbeiten und Materialien
liefern und fachgerecht einbauen.
Menge: 45,000 lfm

**3.5.2 Fertigteilestrich aus Gipsfaserpl.mit WF**
Fertigteilestrich aus monolithischen Gipsfaserplatten mit Stufenfalz 35 mm,
liefern und verlegen.
Gipsfaserplatte: 18 mm
Dämmschichtdicke: 10 mm.
als Verbundelement mit Trittschalldämmschicht aus Holzfaser-Dämmstoff DIN EN 13171, dynamische Steifigkeit in MN/³ ≥ 40,
Stöße/ Falze sind fachgerecht zu verkleben und verschrauben, nach ausreichender Trocknung ist überschüssiger Kleber bündig ab zu stoßen.
Auf Rohfußboden,mit Ausgleichsschicht .
Feuerwiderstandsklasse DIN 4102-2 F60
Brandbelastung von der Deckenoberseite.
Zur Aufnahme von stuhlrollenfesten Bodenbelägen/Fliesenbelägen.

Inklusive Vorbereitung Untergrund, Reinigung
angebotenes Fabrikat: ..........................................
  (Bieterangabe)
Menge: 350,000 m2

#### 3.6 Stundenlohnarbeiten

**3.6.1 Stundenlohnarbeiten Facharbeiter**
Für evtl. erforderliche Arbeiten, die nicht im Leistungsverzeichnis erfaßt sind und gegen Nachweis zur Ausführung kommen,
werden berechnet für: Facharbeiter
Menge: 5,000 h

**3.6.2 Stundenlohnarbeiten Bauhelfer**
Für evtl. erforderliche Arbeiten, die nicht im
Leistungsverzeichnis erfaßt sind und gegen Nachweis zur
Ausführung kommen,
werden berechnet für: Bauhelfer
Menge: 5,000 h
